# Desmuntatge de façana de xapa metàl·lica

- Propietat de l'arxiu: CYPE Ingenieros S.A.
- Format: FIEBDC-3/2016
- Programa: Generador de preus de la construcció. CYPE Ingenieros, S.A.
- Data: 27/01/2025
- Divisa: EUR
- Costos indirectes: 3 %
- IVA: 21 %

## D Demolicions

### DF Façanes

#### DFL Lleugeres

**DFL010** m² Desmuntatge de façana de xapa metàl·lica.
Desmuntatge de façana simple, de xapa perfilada d'acer, mantenint les estructures auxiliars, amb mitjans manuals, sense deteriorar els elements als quals està subjecte, i càrrega manual sobre camió o contenidor.
Inclou: Desmuntatge de l'element. Retirada i apilament del material desmuntat. Neteja de les restes de l'obra. Càrrega manual del material desmuntat i restes de l'obra sobre camió o contenidor.
Criteri d'amidament de projecte: Superfície mesurada segons documentació gràfica de Projecte.
Criteri de mesura d'obra: S'amidarà la superfície realment desmuntada segons especificacions de Projecte.

| Codi | Ut | Descripció | Rendiment | Preu | Import |
|---|---|---|---|---|---|
| mo011 | h | Oficial 1ª muntador. (mà d'obra) | 0.67 | 30.63 | 20.522 |
| mo080 | h | Ajudant muntador. (mà d'obra) | 0.67 | 26.39 | 17.681 |
| % | % | Costos directes complementaris | 2 % | 38.203 | 0.764 |
|  |  | Costos directes |  |  | 38.967 |

Residus:
- demolició: ruo170405 Ferro i acer. (component de residu); rendiment 7.07 kg; Codi LER 17 04 05; Massa de l'element 1 kg; Volum 0.000476 m3
