# Desmuntatge de lluminària

- Propietat de l'arxiu: CYPE Ingenieros S.A.
- Format: FIEBDC-3/2016
- Programa: Generador de preus de la construcció. CYPE Ingenieros, S.A.
- Data: 27/01/2025
- Divisa: EUR
- Costos indirectes: 3 %
- IVA: 21 %

## D Demolicions

### DI Instal·lacions

#### DII Il·luminació

**DII010** U Desmuntatge de lluminària.
Desmuntatge de lluminària exterior situada a menys de 3 m d'altura, instal·lada en superfície amb mitjans manuals i recuperació del material per a la seva posterior ubicació en altre emplaçament, sent l'ordre d'execució del procés invers al de la seva instal·lació, sense deteriorar els elements constructius als quals pugui estar subjecte, i càrrega manual sobre camió o contenidor.
Inclou: Desmuntatge de l'element. Classificació i etiquetatge. Aplec dels materials a reutilitzar. Càrrega manual del material a reutilitzar sobre camió. Retirada i aplec de les restes d'obra. Neteja de les restes de l'obra. Càrrega manual de les restes d'obra sobre camió o contenidor.
Criteri d'amidament de projecte: Nombre d'unitats previstes, segons documentació gràfica de Projecte.
Criteri de mesura d'obra: S'amidarà el nombre d'unitats realment desmuntades segons especificacions de Projecte.

| Codi | Ut | Descripció | Rendiment | Preu | Import |
|---|---|---|---|---|---|
| mo003 | h | Oficial 1ª electricista. (mà d'obra) | 0.141 | 30.63 | 4.319 |
| mo102 | h | Ajudant electricista. (mà d'obra) | 0.141 | 26.36 | 3.717 |
| % | % | Costos directes complementaris | 2 % | 8.036 | 0.161 |
|  |  | Costos directes |  |  | 8.197 |
