# Desmuntatge de protector contra sobretensions

- Propietat de l'arxiu: CYPE Ingenieros S.A.
- Format: FIEBDC-3/2016
- Programa: Generador de preus de la construcció. CYPE Ingenieros, S.A.
- Data: 27/01/2025
- Divisa: EUR
- Costos indirectes: 3 %
- IVA: 21 %

## D Demolicions

### DI Instal·lacions

#### DIP Protecció enfront al raig

**DIP040** U Desmuntatge de protector contra sobretensions.
Desmuntatge de sistema intern de protecció contra sobretensions format per 1 protector per a les línies de subministrament elèctric, telefòniques i informàtiques, amb mitjans manuals, i càrrega manual sobre camió o contenidor.
Inclou: Desmuntatge de l'element. Retirada i apilament del material desmuntat. Neteja de les restes de l'obra. Càrrega manual del material desmuntat i restes de l'obra sobre camió o contenidor.
Criteri d'amidament de projecte: Nombre d'unitats previstes, segons documentació gràfica de Projecte.
Criteri de mesura d'obra: S'amidarà el nombre d'unitats realment desmuntades segons especificacions de Projecte.

| Codi | Ut | Descripció | Rendiment | Preu | Import |
|---|---|---|---|---|---|
| mo102 | h | Ajudant electricista. (mà d'obra) | 1.538 | 26.36 | 40.542 |
| % | % | Costos directes complementaris | 2 % | 40.542 | 0.811 |
|  |  | Costos directes |  |  | 41.353 |

Residus:
- demolició: ruo170407 Metalls mesclats. (component de residu); rendiment 0.17 kg; Codi LER 17 04 07; Massa de l'element 1 kg; Volum 0.000667 m3
- demolició: ruo170904 Residus barrejats de construcció i demolició diferents dels especificats en els codis 17 09 01, 17 09 02 i 17 09 03. (component de residu); rendiment 0.03 kg; Codi LER 17 09 04; Massa de l'element 1 kg; Volum 0.000667 m3
