# Retirada de capa de impermeabilització en coberta

- Propietat de l'arxiu: CYPE Ingenieros S.A.
- Format: FIEBDC-3/2016
- Programa: Generador de preus de la construcció. CYPE Ingenieros, S.A.
- Data: 27/01/2025
- Divisa: EUR
- Costos indirectes: 3 %
- IVA: 21 %

## D Demolicions

### DQ Cobertes

#### DQN Aïllaments e impermeabilitzacions

**DQN010** m² Retirada de capa de impermeabilització en coberta.
Retirada de capa d'impermeabilització en coberta plana, amb mitjans manuals, i càrrega manual sobre camió o contenidor.
Inclou: Retirada de l'element. Aplec del material retirat. Neteja de les restes de l'obra. Càrrega manual del material retirat i restes de l'obra sobre camió o contenidor.
Criteri d'amidament de projecte: Superfície mesurada segons documentació gràfica de Projecte.
Criteri de mesura d'obra: S'amidarà la superfície realment desmuntada segons especificacions de Projecte.

| Codi | Ut | Descripció | Rendiment | Preu | Import |
|---|---|---|---|---|---|
| mo113 | h | Peó ordinari construcció. (mà d'obra) | 0.177 | 24.86 | 4.400 |
| % | % | Costos directes complementaris | 2 % | 4.400 | 0.088 |
|  |  | Costos directes |  |  | 4.488 |

Residus:
- demolició: ruo170302 Barreges bituminoses diferents de les especificades en el codi 17 03 01. (component de residu); rendiment 4 kg; Codi LER 17 03 02; Massa de l'element 1 kg; Volum 0.001 m3
