# Demolició de revestiment amb peces de pedra natural

- Propietat de l'arxiu: CYPE Ingenieros S.A.
- Format: FIEBDC-3/2016
- Programa: Generador de preus de la construcció. CYPE Ingenieros, S.A.
- Data: 27/01/2025
- Divisa: EUR
- Costos indirectes: 3 %
- IVA: 21 %

## D Demolicions

### DR Revestiments i extradossats

#### DRC De peces rígides en paraments verticals

**DRC020** m² Demolició de revestiment amb peces de pedra natural.
Desmuntatge de revestiment amb peces de pedra natural amb grapes d'ancoratge, amb mitjans manuals i recuperació del material per a la seva posterior ubicació en altre emplaçament, sent l'ordre d'execució del procés invers al de la seva instal·lació, sense afectar a l'estabilitat del sistema d'ancoratge, i càrrega manual sobre camió o contenidor.
Inclou: Desmuntatge de l'element. Classificació i etiquetatge. Aplec dels materials a reutilitzar. Càrrega manual del material a reutilitzar sobre camió. Retirada i aplec de les restes d'obra. Neteja de les restes de l'obra. Càrrega manual de les restes d'obra sobre camió o contenidor.
Criteri d'amidament de projecte: Superfície mesurada segons documentació gràfica de Projecte.
Criteri de mesura d'obra: S'amidarà la superfície realment desmuntada segons especificacions de Projecte.

| Codi | Ut | Descripció | Rendiment | Preu | Import |
|---|---|---|---|---|---|
| mo011 | h | Oficial 1ª muntador. (mà d'obra) | 0.59 | 30.63 | 18.072 |
| mo080 | h | Ajudant muntador. (mà d'obra) | 0.59 | 26.39 | 15.570 |
| % | % | Costos directes complementaris | 2 % | 33.642 | 0.673 |
|  |  | Costos directes |  |  | 34.315 |

Residus:
- demolició: ruo010413 Residus del tall i serrat de pedra diferents dels esmentats en el codi 01 04 07. (component de residu); rendiment 78 kg; Codi LER 01 04 13; Massa de l'element 1 kg; Volum 0.000667 m3
- demolició: ruo170203 Plàstic. (component de residu); rendiment 0.01 kg; Codi LER 17 02 03; Massa de l'element 1 kg; Volum 0.001667 m3
