# Demolició d'aplacat de plaques de pedra natural subjecte amb ancoratges mecànics

- Propietat de l'arxiu: CYPE Ingenieros S.A.
- Format: FIEBDC-3/2016
- Programa: Generador de preus de la construcció. CYPE Ingenieros, S.A.
- Data: 11/03/2024
- Divisa: EUR
- Costos indirectes: 3 %
- IVA: 21 %

## D Demolicions

### DR Revestiments i extradossats

#### DRC Xapats

**DRC020** m² Demolició d'aplacat de plaques de pedra natural subjecte amb ancoratges mecànics.
Desmuntatge de plaques de pedra natural subjectes amb ancoratge mecànic de pivots ocults al parament de façana, amb mitjans manuals i recuperació del material per a la seva posterior ubicació en altre emplaçament, sent l'ordre d'execució del procés invers al de la seva instal·lació, sense afectar a l'estabilitat del sistema d'ancoratge, i càrrega manual sobre camió o contenidor.
Inclou: Desmuntatge de l'element. Classificació i etiquetatge. Aplec dels materials a reutilitzar. Càrrega manual del material a reutilitzar sobre camió. Retirada i aplec de les restes d'obra. Neteja de les restes de l'obra. Càrrega manual de les restes d'obra sobre camió o contenidor.
Criteri d'amidament de projecte: Superfície mesurada segons documentació gràfica de Projecte.
Criteri de mesura d'obra: S'amidarà la superfície realment desmuntada segons especificacions de Projecte.

| Codi | Ut | Descripció | Rendiment | Preu | Import |
|---|---|---|---|---|---|
| mo011 | h | Oficial 1ª muntador. (mà d'obra) | 0.59 | 29.34 | 17.311 |
| mo080 | h | Ajudant muntador. (mà d'obra) | 0.59 | 25.28 | 14.915 |
| % | % | Costos directes complementaris | 2 % | 32.226 | 0.645 |
|  |  | Costos directes |  |  | 32.871 |

Residus:
- demolició: ruo010413 Residus del tall i serrat de pedra diferents dels esmentats en el codi 01 04 07. (component de residu); rendiment 78 kg; Codi LER 01 04 13; Massa de l'element 1 kg; Volum 0.000667 m3
- demolició: ruo170203 Plàstic. (component de residu); rendiment 0.01 kg; Codi LER 17 02 03; Massa de l'element 1 kg; Volum 0.001667 m3
