# Desmuntatge de terra tècnic enregistrable

- Propietat de l'arxiu: CYPE Ingenieros S.A.
- Format: FIEBDC-3/2016
- Programa: Generador de preus de la construcció. CYPE Ingenieros, S.A.
- Data: 27/01/2025
- Divisa: EUR
- Costos indirectes: 3 %
- IVA: 21 %

## D Demolicions

### DR Revestiments i extradossats

#### DRS Terres i paviments

**DRS090** m² Desmuntatge de terra tècnic enregistrable.
Desmuntatge de terra tècnic enregistrable format per rajoles donades sobre suports regulables, amb mitjans manuals, i càrrega manual sobre camió o contenidor.
Criteri de valoració econòmica: El preu inclou el desmuntatge dels pedestals, dels perfils de l'entramat i dels accessoris.
Inclou: Desmuntatge de l'element. Retirada i apilament del material desmuntat. Neteja de les restes de l'obra. Càrrega manual del material desmuntat i restes de l'obra sobre camió o contenidor.
Criteri d'amidament de projecte: Superfície mesurada segons documentació gràfica de Projecte.
Criteri de mesura d'obra: S'amidarà la superfície realment enderrocada segons especificacions de Projecte.

| Codi | Ut | Descripció | Rendiment | Preu | Import |
|---|---|---|---|---|---|
| mo011 | h | Oficial 1ª muntador. (mà d'obra) | 0.221 | 30.63 | 6.769 |
| mo080 | h | Ajudant muntador. (mà d'obra) | 0.221 | 26.39 | 5.832 |
| % | % | Costos directes complementaris | 2 % | 12.601 | 0.252 |
|  |  | Costos directes |  |  | 12.853 |

Residus:
- demolició: ruo170203 Plàstic. (component de residu); rendiment 0.75 kg; Codi LER 17 02 03; Massa de l'element 1 kg; Volum 0.001667 m3
- demolició: ruo170904 Residus barrejats de construcció i demolició diferents dels especificats en els codis 17 09 01, 17 09 02 i 17 09 03. (component de residu); rendiment 68 kg; Codi LER 17 09 04; Massa de l'element 1 kg; Volum 0.000667 m3
