# Demolició d'acabaments i complements d'escaiola

- Propietat de l'arxiu: CYPE Ingenieros S.A.
- Format: FIEBDC-3/2016
- Programa: Generador de preus de la construcció. CYPE Ingenieros, S.A.
- Data: 27/01/2025
- Divisa: EUR
- Costos indirectes: 3 %
- IVA: 21 %

## D Demolicions

### DR Revestiments i extradossats

#### DRT Falsos sostres

**DRT060** m Demolició d'acabaments i complements d'escaiola.
Demolició de motllura perimetral d'escaiola, amb mitjans manuals, sense deteriorar els elements constructius als quals es subjecta, i càrrega manual sobre camió o contenidor.
Inclou: Demolició de l'element. Fragmentació dels enderrocs en peces manejables. Retirada i arreplegat de enderrocs. Neteja de les restes de l'obra. Càrrega manual d'enderrocs sobre camió o contenidor.
Criteri d'amidament de projecte: Longitud mesurada segons documentació gràfica de Projecte.
Criteri de mesura d'obra: S'amidarà la longitud realment enderrocada segons especificacions de Projecte.

| Codi | Ut | Descripció | Rendiment | Preu | Import |
|---|---|---|---|---|---|
| mo020 | h | Oficial 1ª construcció. (mà d'obra) | 0.083 | 29.67 | 2.463 |
| mo113 | h | Peó ordinari construcció. (mà d'obra) | 0.083 | 24.86 | 2.063 |
| % | % | Costos directes complementaris | 2 % | 4.526 | 0.091 |
|  |  | Costos directes |  |  | 4.617 |

Residus:
- demolició: ruo170802 Materials de construcció a partir de guix diferents dels especificats en el codi 17 08 01. (component de residu); rendiment 1.485 kg; Codi LER 17 08 02; Massa de l'element 1 kg; Volum 0.001 m3
