# Revestiment exterior de façana ventilada, amb peces de gran format de gres de porcellana. Sistema "BUTECH"

- Propietat de l'arxiu: CYPE Ingenieros S.A.
- Format: FIEBDC-3/2016
- Programa: Generador de preus de la construcció. CYPE Ingenieros, S.A.
- Data: 13/12/2023
- Divisa: EUR
- Costos indirectes: 3 %
- IVA: 21 %

## F Façanes i particions

### FA Façanes ventilades

#### FAG Revestiment exterior ceràmic

**FAG010** m² Revestiment exterior de façana ventilada, amb peces de gran format de gres de porcellana. Sistema "BUTECH".
Revestiment exterior de façana ventilada, amb peces de gran format de gres de porcellana, sèrie Block, STON-KER "BUTECH", "PORCELANOSA GRUPO", color Abete Bianco, de 109x660x10 mm; col·locació amb junta correguda mitjançant el sistema d'ancoratge vist de grapa FV amb DIT núm. 453, sobre subestructura suport d'aliatge d'alumini EN AW-6005A. Inclús tirafons i ancoratges mecànics d'expansió d'acer inoxidable A2, per a la fixació de la subestructura suport.
Criteri de valoració econòmica: El preu no inclou l'aïllament tèrmic.
Inclou: Neteja i preparació de la superfície suport. Replanteig de les juntes de dilatació i draps de treball. Replanteig de l'especejament del revestiment i dels punts d'ancoratge de la subestructura suport. Fixació de la subestructura suport al full principal i al forjat. Preparació del revestiment. Aplomat, anivellament i alineació del revestiment. Fixació definitiva del revestiment a la subestructura suport. Realització de tots els treballs necessaris per a la resolució dels buits. Neteja final del parament.
Criteri d'amidament de projecte: Superfície mesurada segons documentació gràfica de Projecte, sense deduir forats menors de 1 m², deduint el 50% dels buits entre 1 i 2 m² i el 100% dels buits majors de 2 m², afegint a canvi, en aquests últims, la superfície de la part interior del buit, corresponent al desenvolupament de brancals i llindes. En els buits que no es dedueixin, o que es dedueixin parcialment, estan inclosos els treballs de realitzar la superfície interior del buit.
Criteri de mesura d'obra: Es mesurarà la superfície realment executada segons especificacions de Projecte, sense deduir forats menors de 1 m², deduint el 50% dels buits entre 1 i 2 m² i el 100% dels buits majors de 2 m², afegint a canvi, en aquests últims, la superfície de la part interior del buit, corresponent al desenvolupament de brancals i llindes. En els buits que no es dedueixin, o que es dedueixin parcialment, estan inclosos els treballs de realitzar la superfície interior del buit.

| Codi | Ut | Descripció | Rendiment | Preu | Import |
|---|---|---|---|---|---|
| mt12pcb010aaej1b | m² | Revestiment exterior per a façana ventilada, amb peces de gran format de gres de porcellana, sèrie Block, STON-KER "BUTECH", "PORCELANOSA GRUPO", color Abete Bianco, de 109x660x10 mm; col·locació amb junta correguda mitjançant el sistema d'ancoratge vist de grapa FV amb DIT núm. 453, sobre subestructura suport formada per: perfils verticals en T i en L, d'alumini extrudit d'aliatge 6005A amb tractament tèrmic T6, esquadres de càrrega i esquadres de recolzament, d'alumini extrudit d'aliatge 6005A amb tractament tèrmic T6, i grapes amb ungla vista, d'acer inoxidable AISI 304; amb cargols autotaladrants d'acer inoxidable A2 per a la fixació de les grapes als perfils verticals i dels perfils verticals a les esquadres, adhesiu de poliuretà per a la fixació del revestiment a la subestructura suport, tirafons d'acer inoxidable A2 i tacs de niló per a la fixació dels perfils al full principal i ancoratges mecànics d'expansió, d'acer inoxidable A2 per a la fixació dels perfils al forjat; amb el preu incrementat el 5% en concepte de peces especials per a la resolució de punts singulars. (material) | 1 | 356.41 | 356.410 |
| mo052 | h | Oficial 1ª muntador de sistemes de façanes prefabricades. (mà d'obra) | 1.242 | 28.39 | 35.260 |
| mo099 | h | Ajudant muntador de sistemes de façanes prefabricades. (mà d'obra) | 1.242 | 24.46 | 30.379 |
| % | % | Costos directes complementaris | 3 % | 422.049 | 12.661 |
|  |  | Costos directes |  |  | 434.710 |

Residus:
- col·locació: mt12pcb010aaej1b; factor de residu 0.0123

## Recursos

**mt12pcb010aaej1b** m² Revestiment exterior per a façana ventilada
Dades tècniques: Cost energètic 293.734 MJ; Emissió de CO2 14.369 kg; Codi LER 17 01 03; Massa de l'element 25 kg; Volum 0.02 m3
Residus:
- embalatge: re150101 Envasos de paper i cartró. (component de residu); rendiment 0.214 kg; Codi LER 15 01 01; Massa de l'element 1 kg; Volum 0.001333 m3
- embalatge: re170201 Fusta. (component de residu); rendiment 0.034 kg; Codi LER 17 02 01; Massa de l'element 1 kg; Volum 0.000909 m3
