# Sistema d'ancoratge vertical

- Propietat de l'arxiu: CYPE INGENIEROS, S.A.
- Format: FIEBDC-3/2002
- Divisa: EUR
- Costos indirectes: 3.00 %
- IVA: 21.00 %

**FAJ010** m² Sistema d'ancoratge vertical, Epsilon O amb grapes Sigma ungla vista S.46 "STROW", de alumini AW 6063 T5 lacat negre, per a la fixació de plaques de pedra natural de 120x60x2 cm (no incloses en aquest preu).
Subministrament i muntatge de sistema d'ancoratge vertical, Epsilon O amb grapes Sigma ungla vista S.46 "STROW", de alumini AW 6063 T5 lacat negre, per a la fixació de plaques de pedra natural de 120x60x2 cm (no incloses en aquest preu), format per: perfils verticals Epsilon O d'alumini extrudit d'aliatge 6063 amb tractament tèrmic T-5, lacat de color negre, amb marca de qualitat QUALICOAT classe SEASIDE amb 60 micres de gruix mínim de pel·lícula seca, esquadres de càrrega, esquadres de recolzament i grapes ungla vista d'alumini extrudit d'aliatge 6063 amb tractament tèrmic T-5, anoditzat de color plata natural amb un gruix mínim de 15 micres; fixat al front de formigó de cada forjat (aproximadament 3 m d'altura lliure) amb tacs mecànics d'acer inoxidable A2, i al suport de formigó o de fàbrica (fck>=150 kp/cm²) cada 1,20 m com a màxim, amb tirafons d'acer inoxidable A2 i tacs de niló; amb DAU nº 10/062 B. Inclús p/p de resolució de punts singulars i els treballs i materials necessaris per a la formació de buits. Totalment acabat i preparat per suportar el revestiment exterior (no inclòs en aquest preu), que sigui compatible amb ell i completi el tancament de façana ventilada.
Inclou: Replanteig. Muntatge de les esquadres. Muntatge dels perfils verticals. Muntatge de les grapes. Resolució de punts singulars.
Criteri d'amidament de projecte: Superfície mesurada segons documentació gràfica de Projecte, amb el mateix criteri que la fulla exterior de façana.
Criteri de mesura d'obra: Es mesurarà la superfície realment executada segons especificacions de Projecte, amb el mateix criteri que la fulla exterior de façana.

| Codi | Ut | Descripció | Rendiment | Preu | Import |
|---|---|---|---|---|---|
| mt19pst020u | m² | Subestructura suport composta de sistema d'ancoratge vertical, Epsilon O amb grapes Sigma ungla vista S.46 "STROW", de alumini AW 6063 T5 lacat negre, per a la fixació de plaques de pedra natural de 120x60x2 cm (no incloses en aquest preu), regulable en els eixos vertical i horitzontal, format per: perfils verticals Epsilon O d'alumini extrudit d'aliatge 6063 amb tractament tèrmic T-5, lacat de color negre, amb marca de qualitat QUALICOAT classe SEASIDE amb 60 micres de gruix mínim de pel·lícula seca, esquadres de càrrega, esquadres de recolzament i grapes ungla vista d'alumini extrudit d'aliatge 6063 amb tractament tèrmic T-5, anoditzat de color plata natural amb un gruix mínim de 15 micres, per fixar al front de formigó de cada forjat (aproximadament 3 m d'altura lliure) amb tacs mecànics d'acer inoxidable A2, i al suport de formigó o de fàbrica (fck>=150 kp/cm²) cada 1,20 m com a màxim, amb tirafons d'acer inoxidable A2 i tacs de niló; amb DAU nº 10/062 B. (material) | 1.000 | 18.80 | 18.80 |
| mo052 | h | Oficial 1ª muntador de sistemes de façanes prefabricades. (mà d'obra) | 0.627 | 24.08 | 15.10 |
| mo099 | h | Ajudant muntador de sistemes de façanes prefabricades. (mà d'obra) | 0.627 | 20.68 | 12.97 |
| % | % | Costos directes complementaris | 2 % | 46.87 | 0.94 |
|  |  | Costos directes |  |  | 47.81 |
