# Arrencada sobre sòcol per a revestiment exterior de façana ventilada

- Propietat de l'arxiu: CYPE INGENIEROS, S.A.
- Format: FIEBDC-3/2002
- Divisa: EUR
- Costos indirectes: 3.00 %
- IVA: 21.00 %

**FAL011** m Arrencada sobre sòcol per a revestiment exterior de façana ventilada, de plaques de llana mineral comprimida, sistema "ROCKPANEL", amb perfil d'arrencada, d'aliatge d'alumini EN AW-6063 T6 Perfil J "ROCKPANEL", color blanc, de 1,2 mm d'espessor i 3055 mm de longitud; col·locació amb cargols d'acer inoxidable A2 sobre la subestructura suport.
Arrencada sobre sòcol per a revestiment exterior de façana ventilada, de plaques de llana mineral comprimida, sistema "ROCKPANEL", amb perfil d'arrencada, d'aliatge d'alumini EN AW-6063 T6 Perfil J "ROCKPANEL", color blanc, de 1,2 mm d'espessor i 3055 mm de longitud; col·locació amb cargols d'acer inoxidable A2 sobre la subestructura suport.
Inclou: Replanteig i col·locació de l'acabat. Fixació mecànica.
Criteri d'amidament de projecte: Longitud mesurada en veritable magnitud, segons documentació gràfica de Projecte.
Criteri de mesura d'obra: Es mesurarà en veritable magnitud, la longitud realment executada segons especificacions de Projecte.

| Codi | Ut | Descripció | Rendiment | Preu | Import |
|---|---|---|---|---|---|
| mt12plr020pd | m | Perfil d'arrencada, d'aliatge d'alumini EN AW-6063 T6 Perfil J "ROCKPANEL", color blanc, de 1,2 mm d'espessor i 3055 mm de longitud, per a arrencada sobre sòcol; amb cargols d'acer inoxidable A2 per a la fixació a la subestructura suport. (material) | 1.000 | 3.50 | 3.50 |
| mo052 | h | Oficial 1ª muntador de sistemes de façanes prefabricades. (mà d'obra) | 0.934 | 25.32 | 23.65 |
| mo099 | h | Ajudant muntador de sistemes de façanes prefabricades. (mà d'obra) | 0.934 | 21.75 | 20.31 |
| % | % | Costos directes complementaris | 2 % | 47.46 | 0.95 |
|  |  | Costos directes |  |  | 48.41 |
