# Tancament metàl·lic enrotllable "PERSAX"

- Propietat de l'arxiu: CYPE Ingenieros S.A.
- Format: FIEBDC-3/2016
- Programa: Generador de preus de la construcció. CYPE Ingenieros, S.A.
- Data: 27/01/2025
- Divisa: EUR
- Costos indirectes: 3 %
- IVA: 21 %

## F Façanes i particions

### FD Defenses

#### FDC Tancaments metàl·lics

**FDC020** U Tancament metàl·lic enrotllable "PERSAX".
Tancament metàl·lic enrotllable de lamel·les d'alumini extrusionat, 300 cm d'amplada i 220 cm d'altura, amb lamel·la corba cega, Segur EC-60 Extreme "PERSAX", acabat blanc estàndard, eix d'acer galvanitzat, guies laterals d'alumini extrusionat, model AL GA-95 "PERSAX", de 87,5x95 mm i 3 mm de gruix, amb junts de goma, i motor elèctric model Centris 75 "SIMU". Inclús tirants i suports laterals d'acer galvanitzat per a fixació al parament.
Inclou: Col·locació i fixació dels perfils guia. Introducció del tancament metàl·lic en les guies. Col·locació i fixació de l'eix als suports. Tensat de la molla. Fixació del tancament metàl·lic a l'eix. Muntatge del sistema d'obertura. Muntatge del sistema d'accionament (eix, engranatge i motor elèctric). Repassos i greixatge de mecanismes i guies. Realització de proves de servei.
Criteri d'amidament de projecte: Nombre d'unitats previstes, segons documentació gràfica de Projecte.
Criteri de mesura d'obra: Es mesurarà el nombre d'unitats realment executades segons especificacions de Projecte.

| Codi | Ut | Descripció | Rendiment | Preu | Import |
|---|---|---|---|---|---|
| mt26pex010a | m² | Lamel·la corba cega, Segur EC-60 Extreme "PERSAX", d'aliatge d'alumini 6063 T5, acabat blanc estàndard, lamel·la terminal amb rivet i taps laterals de niló; resistència a la càrrega del vent classe C2, segons UNE-EN 13241. (material) | 7.59 | 149.6 | 1135.464 |
| mt26pex012 | m | Eix d'acer galvanitzat "PERSAX", per a tancament metàl·lic enrotllable. (material) | 3 | 165 | 495.000 |
| mt26pex014a | U | Kit per a accionament automàtic de tancament metàl·lic enrotllable, motor central model Centris 75 "SIMU". (material) | 1 | 436.26 | 436.260 |
| mt26pex016r | U | Kit de dos suports laterals d'acer galvanitzat "PERSAX", per a subjecció de l'eix del tancament metàl·lic enrotllable al parament. (material) | 1 | 100.6 | 100.600 |
| mt26pex015 | U | Tirant d'acer galvanitzat "PERSAX", per a subjecció de les lamel·les a l'eix del tancament metàl·lic enrotllable. (material) | 6 | 5.5 | 33.000 |
| mt26pex011a | m | Guia lateral d'alumini extrusionat, model AL GA-95 "PERSAX", de 87,5x95 mm i 3 mm de gruix, amb junts de goma, acabat blanc estàndard, per a tancament metàl·lic enrotllable. (material) | 4.4 | 21.51 | 94.644 |
| mo020 | h | Oficial 1ª construcció. (mà d'obra) | 3.637 | 29.67 | 107.910 |
| mo113 | h | Peó ordinari construcció. (mà d'obra) | 3.637 | 24.86 | 90.416 |
| mo018 | h | Oficial 1ª serraller. (mà d'obra) | 3.637 | 30.13 | 109.583 |
| mo059 | h | Ajudant serraller. (mà d'obra) | 3.637 | 26.48 | 96.308 |
| mo003 | h | Oficial 1ª electricista. (mà d'obra) | 3.183 | 30.63 | 97.495 |
| mo102 | h | Ajudant electricista. (mà d'obra) | 3.183 | 26.36 | 83.904 |
| % | % | Costos directes complementaris | 2 % | 2880.584 | 57.612 |
|  |  | Costos directes |  |  | 2938.196 |

Residus:
- col·locació: mt26pex011a; factor de residu 0.024

## Recursos

**mt26pex010a** m² Lamel·la corba cega
Dades tècniques: Cost energètic 2243.492 MJ; Emissió de CO2 164.998 kg
Residus:
- embalatge: re170604 Materials d'aïllament diferents dels especificats en els codis 17 06 01 i 17 06 03. (component de residu); rendiment 0.085 kg; Codi LER 17 06 04; Massa de l'element 1 kg; Volum 0.001667 m3

**mt26pex011a** m Guia lateral d'alumini extrusionat
Dades tècniques: Cost energètic 243.415 MJ; Emissió de CO2 17.606 kg; Codi LER 17 04 02; Massa de l'element 2.19 kg; Volum 0.00146 m3
Residus:
- embalatge: re170203 Plàstic. (component de residu); rendiment 0.008 kg; Codi LER 17 02 03; Massa de l'element 1 kg; Volum 0.001667 m3
