# Tancament de façana de panells "BAUPANEL SYSTEM", de poliestirè expandit

- Propietat de l'arxiu: CYPE Ingenieros S.A.
- Format: FIEBDC-3/2016
- Programa: Generador de preus de la construcció. CYPE Ingenieros, S.A.
- Data: 06/12/2022
- Divisa: EUR
- Costos indirectes: 3 %
- IVA: 21 %

## F Façanes i particions

### FL Façanes lleugeres

#### FLP De panells aïllants amb malla d'acer

**FLP010** m² Tancament de façana de panells "BAUPANEL SYSTEM", de poliestirè expandit.
Tancament de façana format per panells rígids de poliestirè expandit, BPC 300 "BAUPANEL SYSTEM", de color blanc, de forma ondulada, de 300 mm d'espessor, armats en ambdues cares amb una malla d'acer galvanitzat d'alta resistència, de 2,5 mm de diàmetre i 6,5x13 cm de llum de malla, fixats entre si amb filferro; projecció, en cadascuna de les cares dels panells, de dues capes de formigó HA-25/P/4/XC2, projectat per via humida, acabat reglejat, de 35 mm de gruix total. Inclús barres corrugades de 6 mm de diàmetre i 40 cm de longitud, d'acer UNE-EN 10080 B 500 S, filferro de lligar per a fixació dels panells, malla d'acer galvanitzat d'alta resistència MP "BAUPANEL SYSTEM", per a reforç de cantonades en buits de façana i cavalcament de panells i malla angular d'acer galvanitzat d'alta resistència MA 2 "BAUPANEL SYSTEM", per a reforç de cantonades i racons.
Inclou: Replanteig. Execució de les perforacions. Ancoratge de les barres corrugades a la fonamentació. Col·locació dels panells. Anivellació i aplomat. Col·locació d'elements de sustentació, fixació i apuntalament. Realització de tots els treballs necessaris per a la resolució dels buits. Col·locació de les malles de reforç. Projecció del formigó en la cara del panell no apuntalada. Desmuntatge d'elements de sustentació, fixació i apuntalament. Projecció del formigó en l'altra cara del panell.
Criteri d'amidament de projecte: Superfície mesurada segons documentació gràfica de Projecte, sense deduir forats menors de 4 m² i deduint la meitat del buit, en els buits de superfície major de 4 m².
Criteri de mesura d'obra: Es mesurarà la superfície realment executada segons especificacions de Projecte, sense deduir forats menors de 4 m² i deduint la meitat del buit, en els buits de superfície major de 4 m².

| Codi | Ut | Descripció | Rendiment | Preu | Import |
|---|---|---|---|---|---|
| mt07aco010g | kg | Acer en barres corrugades, UNE-EN 10080 B 500 S, subministrat en obra en barres sense elaborar, de varis diàmetres. (material) | 0.23 | 1.22 | 0.281 |
| mt16pes020m | m² | Panell rígid de poliestirè expandit, BPC 300 "BAUPANEL SYSTEM", de color blanc, de forma ondulada, de 300 mm d'espessor, armat en ambdues cares amb una malla d'acer galvanitzat d'alta resistència, de 2,5 mm de diàmetre i 6,5x13 cm de llum de malla, segons UNE-EN 13163, resistència tèrmica 5,41 m²K/W, conductivitat tèrmica 0,037 W/(mK), Euroclasse E de reacció al foc segons UNE-EN 13501-1, per a formació de tancament. Inclús connectors d'acer galvanitzat de 3 mm de diàmetre. (material) | 1 | 46.56 | 46.560 |
| mt08var050 | kg | Filferro galvanitzat per a lligar, de 1,30 mm de diàmetre. (material) | 0.08 | 1.5 | 0.120 |
| mt10heb010a | m³ | Formigó HA-25/P/4/XC2, acabat reglejat, amb fibres de reforç de polipropilè de 12 mm de longitud, fabricat en central, per projectar sobre panells aïllants "BAUPANEL SYSTEM". (material) | 0.07 | 80 | 5.600 |
| mt16pes100a | m | Malla d'acer galvanitzat d'alta resistència, MP "BAUPANEL SYSTEM", de 260 mm d'amplada, 2,5 mm de diàmetre i 1162 mm de longitud, per a reforç de cantonades en buits de façana i cavalcament de panells. (material) | 0.4 | 1.04 | 0.416 |
| mt16pes110i | m | Malla angular d'acer galvanitzat d'alta resistència, MA 2 "BAUPANEL SYSTEM", de 162x422 mm, 2,5 mm de diàmetre i 1162 mm de longitud, per a reforç de cantonades i racons. (material) | 0.2 | 1.96 | 0.392 |
| mq06gun010 | h | Gunitadora de formigó per via humida 33 kW. (maquinària) | 0.189 | 14.54 | 2.748 |
| mo020 | h | Oficial 1ª construcció. (mà d'obra) | 0.985 | 27.5 | 27.088 |
| mo113 | h | Peó ordinari construcció. (mà d'obra) | 0.985 | 23.04 | 22.694 |
| mo051 | h | Oficial 1ª muntador de tancaments industrials. (mà d'obra) | 0.328 | 28.39 | 9.312 |
| mo098 | h | Ajudant muntador de tancaments industrials. (mà d'obra) | 0.328 | 24.46 | 8.023 |
| % | % | Costos directes complementaris | 2 % | 123.234 | 2.465 |
|  |  | Costos directes |  |  | 125.699 |

Residus:
- col·locació: mt07aco010g Acer en barres corrugades, UNE-EN 10080 B 500 S, subministrat en obra en barres sense elaborar, de varis diàmetres; factor de residu 0.025
- col·locació: mt16pes020m; factor de residu 0.024
- col·locació: mt08var050 Filferro galvanitzat per a lligar, de 1,30 mm de diàmetre; factor de residu 0.0125
- col·locació: mt10heb010a; factor de residu 0.00326663
- col·locació: mt16pes100a; factor de residu 0.05
- col·locació: mt16pes110i; factor de residu 0.05

## Recursos

**mt07aco010g** kg Acer en barres corrugades, UNE-EN 10080 B 500 S, subministrat en obra en barres sense elaborar, de varis diàmetres
Dades tècniques: Cost energètic 9.830 MJ; Emissió de CO2 0.510 kg; Codi LER 17 04 05; Massa de l'element 1 kg; Volum 0.000476 m3

**mt16pes020m** m² Panell rígid de poliestirè expandit
Dades tècniques: Cost energètic 581.219 MJ; Emissió de CO2 19.914 kg; Codi LER 17 06 04; Massa de l'element 6.29 kg; Volum 0.010483 m3
Residus:
- embalatge: re170203 Plàstic. (component de residu); rendiment 0.034 kg; Codi LER 17 02 03; Massa de l'element 1 kg; Volum 0.001667 m3

**mt08var050** kg Filferro galvanitzat per a lligar, de 1,30 mm de diàmetre
Dades tècniques: Cost energètic 25.100 MJ; Emissió de CO2 2.560 kg; Codi LER 17 04 05; Massa de l'element 1 kg; Volum 0.000476 m3

**mt10heb010a** m³ Formigó HA-25/P/4/XC2
Dades tècniques: Cost energètic 3614.730 MJ; Emissió de CO2 269.010 kg; Codi LER 17 01 01; Massa de l'element 2100 kg; Volum 1.4 m3

**mt16pes100a** m Malla d'acer galvanitzat d'alta resistència
Dades tècniques: Cost energètic 1.887 MJ; Emissió de CO2 0.098 kg; Codi LER 17 04 05; Massa de l'element 0.192 kg; Volum 0.000091 m3

**mt16pes110i** m Malla angular d'acer galvanitzat d'alta resistència
Dades tècniques: Cost energètic 4.247 MJ; Emissió de CO2 0.220 kg; Codi LER 17 04 05; Massa de l'element 0.432 kg; Volum 0.000206 m3
