# Rebut de llistons de fusta a parament vertical

- Propietat de l'arxiu: CYPE Ingenieros S.A.
- Format: FIEBDC-3/2016
- Programa: Generador de preus de la construcció. CYPE Ingenieros, S.A.
- Data: 06/06/2025
- Divisa: EUR
- Costos indirectes: 3 %
- IVA: 21 %

## H Acabaments i ajudes

### HE Rebuts

#### HER Llistons

**HER020** m Rebut de llistons de fusta a parament vertical.
Rebut de llistons de fusta a parament vertical, amb pasta de guix B1. Inclús puntes d'acer per facilitar l'adherència d'els llistons al guix.
Inclou: Replanteig. Preparación dels llistons. Anivellació i fixació definitiva dels llistons.
Criteri d'amidament de projecte: Nombre d'unitats previstes, segons documentació gràfica de Projecte.
Criteri de mesura d'obra: Es mesurarà el nombre d'unitats realment executades segons especificacions de Projecte.

| Codi | Ut | Descripció | Rendiment | Preu | Import |
|---|---|---|---|---|---|
| mt09pye010b | m³ | Pasta de guix de construcció B1, segons UNE-EN 13279-1. (material) | 0.012 | 148.5 | 1.782 |
| mt08var060 | kg | Puntes d'acer de 20x100 mm. (material) | 0.1 | 8.75 | 0.875 |
| mo020 | h | Oficial 1ª construcció. (mà d'obra) | 0.084 | 29.67 | 2.492 |
| mo113 | h | Peó ordinari construcció. (mà d'obra) | 0.112 | 24.86 | 2.784 |
| % | % | Costos directes complementaris | 2 % | 7.933 | 0.159 |
|  |  | Costos directes |  |  | 8.092 |

Residus:
- col·locació: mt09pye010b Pasta de guix de construcció B1, segons UNE-EN 13279-1; factor de residu 0.015
- col·locació: mt08var060 Puntes d'acer de 20x100 mm; factor de residu 0.0045

## Recursos

**mt09pye010b** m³ Pasta de guix de construcció B1, segons UNE-EN 13279-1
Dades tècniques: Cost energètic 3829.241 MJ; Emissió de CO2 183.696 kg; Codi LER 17 08 02; Massa de l'element 1150 kg; Volum 1.15 m3
Residus:
- embalatge: re150101 Envasos de paper i cartró. (component de residu); rendiment 9 kg; Codi LER 15 01 01; Massa de l'element 1 kg; Volum 0.001333 m3
- embalatge: re170201 Fusta. (component de residu); rendiment 0.421 kg; Codi LER 17 02 01; Massa de l'element 1 kg; Volum 0.000909 m3
- embalatge: re170203 Plàstic. (component de residu); rendiment 0.9 kg; Codi LER 17 02 03; Massa de l'element 1 kg; Volum 0.001667 m3

**mt08var060** kg Puntes d'acer de 20x100 mm
Dades tècniques: Cost energètic 14.060 MJ; Emissió de CO2 0.570 kg; Codi LER 17 04 05; Massa de l'element 1 kg; Volum 0.000476 m3
