# Acabat de balcó, de pedra natural

- Propietat de l'arxiu: CYPE Ingenieros S.A.
- Format: FIEBDC-3/2016
- Programa: Generador de preus de la construcció. CYPE Ingenieros, S.A.
- Data: 27/01/2025
- Divisa: EUR
- Costos indirectes: 3 %
- IVA: 21 %

## H Acabaments i ajudes

### HR Acabats de façana

#### HRN De pedra natural

**HRN020** m Acabat de balcó, de pedra natural.
Acabat de balcó de marbre Blanc Macael, en peces de fins a 750 mm de longitud, fins a 20 cm d'amplada i 20 mm de gruix, amb goteró, cara i cantell recte, acabat polit i grava adherida a la superfície en la seva cara inferior; rebut amb morter de ciment, industrial, amb additiu hidròfug, M-10; i rejuntat entre peces i, si s'escau, de les unions amb els murs amb morter de juntes especial per a pedra natural.
Inclou: Replanteig de les peces. Tall de les peces. Col·locació de regles i plomades subjectes al mur. Col·locació, aplomat, anivellació i alineació. Rejuntat i neteja.
Criteri d'amidament de projecte: Longitud mesurada pel més gran desenvolupament lineal, segons documentació gràfica de Projecte.
Criteri de mesura d'obra: Es mesurarà pel seu major desenvolupament lineal, la longitud realment executada segons especificacions de Projecte, incloent la longitud que pogués perdre's en biaixos.

| Codi | Ut | Descripció | Rendiment | Preu | Import |
|---|---|---|---|---|---|
| mt08aaa010a | m³ | Aigua. (material) | 0.006 | 1.5 | 0.009 |
| mt09mif010ka | t | Morter industrial per a obra de paleta, de ciment, color gris, amb additiu hidròfug, categoria M-10 (resistència a compressió 10 N/mm²), subministrat en sacs, segons UNE-EN 998-2. (material) | 0.009 | 65.98 | 0.594 |
| mt20zpn010aa | m | Acabat de balcó de marbre Blanc Macael, en peces de fins a 750 mm de longitud, fins a 20 cm d'amplada i 20 mm de gruix, amb goteró, cara i cantell recte, acabat polit i grava adherida a la superfície en la seva cara inferior, segons UNE-EN 771-6. (material) | 1.05 | 15.46 | 16.233 |
| mt09mcr220 | kg | Morter de rejuntat per a revestiments, interiors o exteriors, de pedra natural, polida o per a polir, compost de ciment, àrids a força de pols de marbre, pigments resistents als àlcalis i additius especials. (material) | 0.015 | 1.8 | 0.027 |
| mo020 | h | Oficial 1ª construcció. (mà d'obra) | 0.221 | 29.67 | 6.557 |
| mo113 | h | Peó ordinari construcció. (mà d'obra) | 0.256 | 24.86 | 6.364 |
| % | % | Costos directes complementaris | 2 % | 29.784 | 0.596 |
|  |  | Costos directes |  |  | 30.380 |

Residus:
- col·locació: mt09mif010ka; factor de residu 0.0189
- col·locació: mt20zpn010aa; factor de residu 0.0154
- col·locació: mt09mcr220; factor de residu 0.07

## Recursos

**mt08aaa010a** m³ Aigua
Dades tècniques: Cost energètic 60.000 MJ; Emissió de CO2 30.000 kg

**mt09mif010ka** t Morter industrial per a obra de paleta
Dades tècniques: Cost energètic 2050.870 MJ; Emissió de CO2 177.583 kg; Codi LER 17 01 01; Massa de l'element 1000 kg; Volum 0.666667 m3
Residus:
- embalatge: re150101 Envasos de paper i cartró. (component de residu); rendiment 8.571 kg; Codi LER 15 01 01; Massa de l'element 1 kg; Volum 0.001333 m3
- embalatge: re170201 Fusta. (component de residu); rendiment 0.463 kg; Codi LER 17 02 01; Massa de l'element 1 kg; Volum 0.000909 m3
- embalatge: re170203 Plàstic. (component de residu); rendiment 0.241 kg; Codi LER 17 02 03; Massa de l'element 1 kg; Volum 0.001667 m3

**mt20zpn010aa** m Acabat de balcó de marbre Blanc Macael
Dades tècniques: Cost energètic 19.954 MJ; Emissió de CO2 0.708 kg; Codi LER 01 04 13; Massa de l'element 8.8 kg; Volum 0.005867 m3
Residus:
- embalatge: re170201 Fusta; rendiment 0.008 kg
- embalatge: re170203 Plàstic; rendiment 0.004 kg

**mt09mcr220** kg Morter de rejuntat per a revestiments
Dades tècniques: Cost energètic 7.725 MJ; Emissió de CO2 0.576 kg; Codi LER 17 09 04; Massa de l'element 1 kg; Volum 0.000667 m3
Residus:
- embalatge: re150101 Envasos de paper i cartró; rendiment 0.02 kg
- embalatge: re170201 Fusta; rendiment 0.005 kg
- embalatge: re170203 Plàstic; rendiment 0.008 kg
