# Vídeo-porter individual

- Propietat de l'arxiu: CYPE Ingenieros S.A.
- Format: FIEBDC-3/2016
- Programa: Generador de preus de la construcció. CYPE Ingenieros, S.A.
- Data: 17/06/2024
- Divisa: EUR
- Costos indirectes: 3 %
- IVA: 21 %

## I Instal·lacions

### IA Audiovisuals

#### IAV Interfonia i vídeo

**IAV010** U Vídeo-porter individual.
Instal·lació d'equip de videoporter convencional B/N antivandàlic per habitatge unifamiliar compost de: placa exterior del carrer antivandàlica amb polsador de trucada i telecàmera, font d'alimentació i monitor amb base de connexió. Inclús, obreportes, visera, cablejat i caixes.
Criteri de valoració econòmica: El preu no inclou les ajudes de paleta per a instal·lacions.
Inclou: Replanteig i traçat. Col·locació i fixació de tubs i caixes. Estesa de cables. Muntatge, connexionat i comprovació del seu correcte funcionament.
Criteri d'amidament de projecte: Nombre d'unitats previstes, segons documentació gràfica de Projecte.
Criteri de mesura d'obra: Es mesurarà el nombre d'unitats realment executades segons especificacions de Projecte.

| Codi | Ut | Descripció | Rendiment | Preu | Import |
|---|---|---|---|---|---|
| mt35aia010b | m | Tub corbable de PVC, corrugat, de color negre, de 20 mm de diàmetre nominal, per a canalització encastada en obra de fàbrica (parets i sostres). Resistència a la compressió 320 N, resistència a l'impacte 1 joule, temperatura de treball -5°C fins 60°C, amb grau de protecció IP545 segons UNE 20324, no propagador de la flama. Segons UNE-EN 61386-1 i UNE-EN 61386-22. (material) | 13 | 0.42 | 5.460 |
| mt40pea040 | m | Cable format per conductors de coure de 3x0,25 mm². (material) | 10 | 0.5 | 5.000 |
| mt40pea030c | m | Cable paral·lel format per conductors de coure de 2x1,0 mm². Segons UNE 21031. (material) | 13 | 0.82 | 10.660 |
| mt40pea030d | m | Cable paral·lel format per conductors de coure de 2x1,5 mm². Segons UNE 21031. (material) | 1 | 1.04 | 1.040 |
| mt40pga060 | U | Visera, per a placa de carrer encastada antivandàlica. (material) | 1 | 13.94 | 13.940 |
| mt40vgk010c | U | Equip de videoporter convencional B/N, per a habitatge unifamiliar, compost per placa de carrer antivandàlica amb polsador de trucada i telecàmera, caixa d'encastar, font d'alimentació i monitor amb reglet de connexió. (material) | 1 | 789.29 | 789.290 |
| mt40pga050a | U | Obreportes elèctric de corrent alterna. (material) | 1 | 17.78 | 17.780 |
| mo003 | h | Oficial 1ª electricista. (mà d'obra) | 2.831 | 29.34 | 83.062 |
| mo102 | h | Ajudant electricista. (mà d'obra) | 2.831 | 25.25 | 71.483 |
| % | % | Costos directes complementaris | 2 % | 997.715 | 19.954 |
|  |  | Costos directes |  |  | 1017.669 |

Residus:
- col·locació: mt35aia010b; factor de residu 0.0275
- col·locació: mt40pea040 Cable format per conductors de coure de 3x0,25 mm²; factor de residu 0.0165672
- col·locació: mt40pea030c Cable paral·lel format per conductors de coure de 2x1,0 mm². Segons UNE 21031; factor de residu 0.0165169
- col·locació: mt40pea030d Cable paral·lel format per conductors de coure de 2x1,5 mm². Segons UNE 21031; factor de residu 0.0163296

## Recursos

**mt35aia010b** m Tub corbable de PVC
Dades tècniques: Cost energètic 15.501 MJ; Emissió de CO2 0.770 kg; Codi LER 17 02 03; Massa de l'element 0.16 kg; Volum 0.000267 m3

**mt40pea040** m Cable format per conductors de coure de 3x0,25 mm²
Dades tècniques: Cost energètic 0.282 MJ; Emissió de CO2 0.060 kg; Codi LER 17 04 11; Massa de l'element 0.0067 kg; Volum 0.000004 m3
Residus:
- embalatge: re150101 Envasos de paper i cartró. (component de residu); rendiment 0.065 kg; Codi LER 15 01 01; Massa de l'element 1 kg; Volum 0.001333 m3

**mt40pea030c** m Cable paral·lel format per conductors de coure de 2x1,0 mm². Segons UNE 21031
Dades tècniques: Cost energètic 0.691 MJ; Emissió de CO2 0.068 kg; Codi LER 17 04 11; Massa de l'element 0.0178 kg; Volum 0.000012 m3
Residus:
- embalatge: re150101 Envasos de paper i cartró; rendiment 0.065 kg

**mt40pea030d** m Cable paral·lel format per conductors de coure de 2x1,5 mm². Segons UNE 21031
Dades tècniques: Cost energètic 1.019 MJ; Emissió de CO2 0.075 kg; Codi LER 17 04 11; Massa de l'element 0.0267 kg; Volum 0.000018 m3
Residus:
- embalatge: re150101 Envasos de paper i cartró; rendiment 0.065 kg

**mt40pga060** U Visera, per a placa de carrer encastada antivandàlica
Dades tècniques: Cost energètic 0.133 MJ; Emissió de CO2 0.210 kg
Residus:
- embalatge: re150101 Envasos de paper i cartró; rendiment 0.247 kg

**mt40vgk010c** U Equip de videoporter convencional B/N
Dades tècniques: Cost energètic 201.714 MJ; Emissió de CO2 10.175 kg
Residus:
- embalatge: re150101 Envasos de paper i cartró; rendiment 0.296 kg

**mt40pga050a** U Obreportes elèctric de corrent alterna
Dades tècniques: Cost energètic 2.890 MJ; Emissió de CO2 0.209 kg
Residus:
- embalatge: re150101 Envasos de paper i cartró; rendiment 0.072 kg
