# Captador solar tèrmic per a instal·lació col·lectiva, sobre coberta inclinada

- Propietat de l'arxiu: CYPE Ingenieros S.A.
- Format: FIEBDC-3/2016
- Programa: Generador de preus de la construcció. CYPE Ingenieros, S.A.
- Data: 14/06/2024
- Divisa: EUR
- Costos indirectes: 3 %
- IVA: 21 %

## I Instal·lacions

### IC Calefacció, refrigeració, climatització i A.C.S.

#### ICB Captació solar

**ICB011** U Captador solar tèrmic per a instal·lació col·lectiva, sobre coberta inclinada.
Captador solar tèrmic format per bateria de 2 mòduls, compost cadascun d'ells d'un captador solar tèrmic pla, amb panell de muntatge vertical de 1135x2115x112 mm, superfície útil: 2,1 m², rendiment òptic: 0,75 i coeficient de pèrdues primari 3,993 W/m²K, segons UNE-EN 12975-2, compost de: panell de vidre trempat de baix contingut en ferro (solar granulat), de 3,2 mm d'espessor i alta transmitància (92%), estructura del darrere en safata de polietilè reciclable resistent a la intempèrie (resina ABS), bastidor de fibra de vidre reforçada amb polímers, absorbidor de coure amb revestiment selectiu de crom negre d'alt rendiment, graella de 8 tubs de coure soldats en omega sense metall d'aportació, aïllament de llana mineral de 60 mm d'espessor i unions mitjançant maneguets flexibles amb abraçadores d'ajustament ràpid, col·locats sobre estructura suport per a coberta inclinada. Inclús accessoris de muntatge i fixació, conjunt de connexions hidràuliques entre captadors solars tèrmics, líquid de reblert per a captador solar tèrmic, vàlvula de seguretat, purgador, vàlvules de tall i altres accessoris. Totalment muntat, connexionat i provat.
Inclou: Replanteig del conjunt. Col·locació de l'estructura de suport. Col·locació i fixació dels panells sobre l'estructura suport. Connexionat amb la xarxa de conducció d'aigua. Ompliment del circuit.
Criteri d'amidament de projecte: Nombre d'unitats previstes, segons documentació gràfica de Projecte.
Criteri de mesura d'obra: Es mesurarà el nombre d'unitats realment executades segons especificacions de Projecte.

| Codi | Ut | Descripció | Rendiment | Preu | Import |
|---|---|---|---|---|---|
| mt38csg005a | U | Captador solar tèrmic pla, amb panell de muntatge vertical de 1135x2115x112 mm, superfície útil: 2,1 m², rendiment òptic: 0,75 i coeficient de pèrdues primari 3,993 W/m²K, segons UNE-EN 12975-2, compost de: panell de vidre trempat de baix contingut en ferro (solar granulat), de 3,2 mm d'espessor i alta transmitància (92%), estructura del darrere en safata de polietilè reciclable resistent a la intempèrie (resina ABS), bastidor de fibra de vidre reforçada amb polímers, absorbidor de coure amb revestiment selectiu de crom negre d'alt rendiment, graella de 8 tubs de coure soldats en omega sense metall d'aportació, aïllament de llana mineral de 60 mm d'espessor i unions mitjançant maneguets flexibles amb abraçadores d'ajustament ràpid. (material) | 2 | 391 | 782.000 |
| mt38csg007a | U | Bastidor, per a coberta inclinada, per a captador solar tèrmic. (material) | 2 | 80 | 160.000 |
| mt38csg008 | U | Joc de fixació, per a coberta inclinada, per a bastidor de captador solar tèrmic. (material) | 2 | 58.9 | 117.800 |
| mt38csg040 | U | Kit de connexions hidràuliques per a captadors solars tèrmics, amb connexions aïllades, taps, passafils i ràcords, taps, passafils i ràcords. (material) | 1 | 91.67 | 91.670 |
| mt38csg120 | U | Purgador automàtic, especial per a aplicacions d'energia solar tèrmica, equipat amb vàlvula d'esfera i càmera d'acumulació de vapor. (material) | 1 | 72.75 | 72.750 |
| mt38csg110 | U | Vàlvula de seguretat especial per a aplicacions d'energia solar tèrmica, per a una temperatura màxima de 130°C. (material) | 1 | 38.8 | 38.800 |
| mt38csg100 | l | Solució agua-glicol per a replè de captador solar tèrmic, per a una temperatura de treball de -28°C a +200°C. (material) | 2.3 | 4 | 9.200 |
| mt37sve010d | U | Vàlvula d'esfera de llautó niquelat per roscar de 1". (material) | 2 | 12.15 | 24.300 |
| mo009 | h | Oficial 1ª instal·lador de captadors solars. (mà d'obra) | 6.481 | 29.34 | 190.153 |
| mo108 | h | Ajudant instal·lador de captadors solars. (mà d'obra) | 6.481 | 25.25 | 163.645 |
| % | % | Costos directes complementaris | 2 % | 1650.318 | 33.006 |
|  |  | Costos directes |  |  | 1683.324 |

Residus:
- col·locació: mt38csg007a Bastidor, per a coberta inclinada, per a captador solar tèrmic; factor de residu 0.006

## Recursos

**mt38csg005a** U Captador solar tèrmic pla
Dades tècniques: Cost energètic 1180.984 MJ; Emissió de CO2 45.633 kg
Residus:
- embalatge: re150101 Envasos de paper i cartró. (component de residu); rendiment 2.702 kg; Codi LER 15 01 01; Massa de l'element 1 kg; Volum 0.001333 m3

**mt38csg007a** U Bastidor, per a coberta inclinada, per a captador solar tèrmic
Dades tècniques: Cost energètic 41.229 MJ; Emissió de CO2 2.130 kg; Codi LER 17 04 05; Massa de l'element 3.8 kg; Volum 0.00181 m3
Residus:
- embalatge: re170203 Plàstic. (component de residu); rendiment 0.04 kg; Codi LER 17 02 03; Massa de l'element 1 kg; Volum 0.001667 m3

**mt38csg110** U Vàlvula de seguretat especial per a aplicacions d'energia solar tèrmica, per a una temperatura màxima de 130°C
Dades tècniques: Cost energètic 511.326 MJ; Emissió de CO2 34.399 kg
Residus:
- embalatge: re150101 Envasos de paper i cartró; rendiment 0.072 kg

**mt37sve010d** U Vàlvula d'esfera de llautó niquelat per roscar de 1"
Dades tècniques: Cost energètic 843.399 MJ; Emissió de CO2 56.701 kg
Residus:
- embalatge: re150101 Envasos de paper i cartró; rendiment 0.072 kg
