# Conducte flexible de polipropilè

- Propietat de l'arxiu: CYPE Ingenieros S.A.
- Format: FIEBDC-3/2016
- Programa: Generador de preus de la construcció. CYPE Ingenieros, S.A.
- Data: 14/06/2024
- Divisa: EUR
- Costos indirectes: 3 %
- IVA: 21 %

## I Instal·lacions

### IC Calefacció, refrigeració, climatització i A.C.S.

#### ICO Sistemes d'evacuació dels productes de la combustió

**ICO140** m Conducte flexible de polipropilè.
Conducte per evacuació dels productes de la combustió, format per tub flexible de polipropilè color blanc, amb junt d'estanquitat d'EPDM, de 60 mm de diàmetre interior, propagació retardada de la flama Euroclasse E de reacció al foc, segons UNE-EN 13501-1, temperatura màxima de 120°C, pressió de treball de fins 5000 Pa. Inclús accessoris, peces especials, mòduls finals i material auxiliar para muntatge i subjecció a l'obra.
Inclou: Replanteig. Presentació de tubs, accessoris, peces especials i mòduls finals. Fixació del material auxiliar per a muntatge i subjecció a l'obra. Muntatge. Connexionat i comprovació del seu correcte funcionament. Realització de proves de servei.
Criteri d'amidament de projecte: Longitud mesurada des de l'arrencada del conducte fins la part superior del mòdul final, segons documentació gràfica de Projecte.
Criteri de mesura d'obra: Es mesurarà des de l'arrencada del conducte fins la part superior del mòdul final, la longitud realment executada segons especificacions de Projecte.

| Codi | Ut | Descripció | Rendiment | Preu | Import |
|---|---|---|---|---|---|
| mt20din121a | U | Material auxiliar per a muntatge i subjecció a l'obra d'els tubs flexibles de polipropilè, de 60 mm de diàmetre interior. (material) | 1 | 0.94 | 0.940 |
| mt20din120an | m | Tub flexible de polipropilè color blanc, amb junt d'estanquitat de EPDM, de 60 mm de diàmetre interior, propagació retardada de la flama Euroclasse E de reacció al foc, segons UNE-EN 13501-1, temperatura màxima de 120°C, pressió de treball de fins 5000 Pa, segons UNE-EN 14471, amb el preu incrementat el 65% en concepte d'accessoris, peces especials i mòduls finals. (material) | 1 | 25.75 | 25.750 |
| mo004 | h | Oficial 1ª calefactor. (mà d'obra) | 0.35 | 29.34 | 10.269 |
| mo103 | h | Ajudant calefactor. (mà d'obra) | 0.35 | 25.25 | 8.838 |
| % | % | Costos directes complementaris | 2 % | 45.797 | 0.916 |
|  |  | Costos directes |  |  | 46.713 |

Residus:
- col·locació: mt20din120an; factor de residu 0.024602

## Recursos

**mt20din120an** m Tub flexible de polipropilè color blanc
Dades tècniques: Cost energètic 46.465 MJ; Emissió de CO2 1.455 kg; Codi LER 17 02 03; Massa de l'element 0.5 kg; Volum 0.000833 m3
