# Conducte de connexió entre la caldera i la xemeneia col·lectiva

- Propietat de l'arxiu: CYPE Ingenieros S.A.
- Format: FIEBDC-3/2016
- Programa: Generador de preus de la construcció. CYPE Ingenieros, S.A.
- Data: 17/06/2024
- Divisa: EUR
- Costos indirectes: 3 %
- IVA: 21 %

## I Instal·lacions

### IC Calefacció, refrigeració, climatització i A.C.S.

#### ICO Sistemes d'evacuació dels productes de la combustió

**ICO230** m Conducte de connexió entre la caldera i la xemeneia col·lectiva.
Conducte de connexió entre la caldera i la xemeneia col·lectiva, format per tub de polipropilè color blanc, amb junt d'estanquitat d'EPDM, de 60 mm de diàmetre interior, propagació retardada de la flama Euroclasse D de reacció al foc, segons UNE-EN 13501-1, temperatura màxima de 120°C, pressió de treball de fins 5000 Pa, per evacuació dels productes de la combustió o admissió d'aire comburent, de la caldera mural de condensació, a gas. Inclús accessoris, peces especials, mòduls finals i material auxiliar para muntatge i subjecció a l'obra.
Inclou: Replanteig. Presentació de tubs, accessoris, peces especials i mòduls finals. Fixació del material auxiliar per a muntatge i subjecció a l'obra. Muntatge. Connexionat i comprovació del seu correcte funcionament. Realització de proves de servei.
Criteri d'amidament de projecte: Longitud mesurada des de l'arrencada del conducte fins la part superior del mòdul final, segons documentació gràfica de Projecte.
Criteri de mesura d'obra: Es mesurarà des de l'arrencada del conducte fins la part superior del mòdul final, la longitud realment executada segons especificacions de Projecte.

| Codi | Ut | Descripció | Rendiment | Preu | Import |
|---|---|---|---|---|---|
| mt20din101a | U | Material auxiliar per a muntatge i subjecció a l'obra d'els tubs de polipropilè, de 60 mm de diàmetre interior. (material) | 1 | 1.04 | 1.040 |
| mt20din100ap | m | Tub de polipropilè color blanc, amb junt d'estanquitat de EPDM, de 60 mm de diàmetre interior, propagació retardada de la flama Euroclasse D de reacció al foc, segons UNE-EN 13501-1, temperatura màxima de 120°C, pressió de treball de fins 5000 Pa, segons UNE-EN 14471, amb el preu incrementat el 75% en concepte d'accessoris, peces especials i mòduls finals. (material) | 1 | 30.28 | 30.280 |
| mo004 | h | Oficial 1ª calefactor. (mà d'obra) | 0.35 | 29.34 | 10.269 |
| mo103 | h | Ajudant calefactor. (mà d'obra) | 0.35 | 25.25 | 8.838 |
| % | % | Costos directes complementaris | 2 % | 50.427 | 1.009 |
|  |  | Costos directes |  |  | 51.436 |

Residus:
- col·locació: mt20din100ap; factor de residu 0.023916

## Recursos

**mt20din100ap** m Tub de polipropilè color blanc
Dades tècniques: Cost energètic 46.465 MJ; Emissió de CO2 1.455 kg; Codi LER 17 02 03; Massa de l'element 0.5 kg; Volum 0.000833 m3
