# Separador hidràulic

- Propietat de l'arxiu: CYPE Ingenieros S.A.
- Format: FIEBDC-3/2016
- Programa: Generador de preus de la construcció. CYPE Ingenieros, S.A.
- Data: 13/12/2023
- Divisa: EUR
- Costos indirectes: 3 %
- IVA: 21 %

## I Instal·lacions

### IC Calefacció, refrigeració, climatització i A.C.S.

#### ICS Sistemes de conducció d'aigua

**ICS120** U Separador hidràulic.
Separador hidràulic per ser instal·lat en instal·lacions de calefacció o refrigeració on hi hagi instal·lada una bomba de circulació principal i dues o més bombes de circulació secundàries, diàmetre nominal 1", per a un cabal màxim recomanat de 2,1 m³/h, compost d'un cos central amb quatre connexions laterals per a la connexió al circuit primari i al circuit secundari, purgador d'aire i carcassa de polipropilè expandit per a aïllament tèrmic, amb suport per a fixació mural.
Inclou: Replanteig. Col·locació. Connexionat i comprovació del seu correcte funcionament.
Criteri d'amidament de projecte: Nombre d'unitats previstes, segons documentació gràfica de Projecte.
Criteri de mesura d'obra: Es mesurarà el nombre d'unitats realment executades segons especificacions de Projecte.

| Codi | Ut | Descripció | Rendiment | Preu | Import |
|---|---|---|---|---|---|
| mt38alb670a | U | Separador hidràulic per ser instal·lat en instal·lacions de calefacció o refrigeració on hi hagi instal·lada una bomba de circulació principal i dues o més bombes de circulació secundàries, diàmetre nominal 1", per a un cabal màxim recomanat de 2,1 m³/h, compost d'un cos central amb quatre connexions laterals per a la connexió al circuit primari i al circuit secundari, purgador d'aire i carcassa de polipropilè expandit per a aïllament tèrmic. (material) | 1 | 419.27 | 419.270 |
| mt38alb671a | U | Suport per a fixació mural, per a separador hidràulic de 1" de diàmetre nominal, amb cargolam. (material) | 1 | 14.29 | 14.290 |
| mo011 | h | Oficial 1ª muntador. (mà d'obra) | 0.259 | 28.39 | 7.353 |
| mo080 | h | Ajudant muntador. (mà d'obra) | 0.259 | 24.46 | 6.335 |
| % | % | Costos directes complementaris | 2 % | 447.248 | 8.945 |
|  |  | Costos directes |  |  | 456.193 |

## Recursos

**mt38alb670a** U Separador hidràulic per ser instal·lat en instal·lacions de calefacció o refrigeració on hi hagi instal·lada una bomba
Dades tècniques: Cost energètic 0.046 MJ; Emissió de CO2 0.073 kg
Residus:
- embalatge: re150101 Envasos de paper i cartró. (component de residu); rendiment 0.086 kg; Codi LER 15 01 01; Massa de l'element 1 kg; Volum 0.001333 m3

**mt38alb671a** U Suport per a fixació mural, per a separador hidràulic de 1" de diàmetre nominal, amb cargolam
Dades tècniques: Cost energètic 0.039 MJ; Emissió de CO2 0.061 kg
Residus:
- embalatge: re150101 Envasos de paper i cartró; rendiment 0.072 kg
