# Polsador d'atracament

- Propietat de l'arxiu: CYPE Ingenieros S.A.
- Format: FIEBDC-3/2016
- Programa: Generador de preus de la construcció. CYPE Ingenieros, S.A.
- Data: 13/12/2023
- Divisa: EUR
- Costos indirectes: 3 %
- IVA: 21 %

## I Instal·lacions

### ID Seguretat

#### IDP Polsadors d'atracament

**IDP010** U Polsador d'atracament.
Polsador d'atracament amb botó vermell, de plàstic ABS color gris, de 60x55x33 mm, amb contacte normalment tancat i cargols de fixació.
Inclou: Replanteig. Fixació a la superfície suport. Muntatge, connexionat i comprovació del seu correcte funcionament.
Criteri d'amidament de projecte: Nombre d'unitats previstes, segons documentació gràfica de Projecte.
Criteri de mesura d'obra: Es mesurarà el nombre d'unitats realment executades segons especificacions de Projecte.

| Codi | Ut | Descripció | Rendiment | Preu | Import |
|---|---|---|---|---|---|
| mt41ing200a | U | Polsador d'atracament amb botó vermell, de plàstic ABS color gris, de 60x55x33 mm, amb contacte normalment tancat i cargols de fixació. (material) | 1 | 35.89 | 35.890 |
| mo006 | h | Oficial 1ª instal·lador de xarxes i equips de detecció i seguretat. (mà d'obra) | 0.065 | 28.39 | 1.845 |
| mo105 | h | Ajudant instal·lador de xarxes i equips de detecció i seguretat. (mà d'obra) | 0.065 | 24.43 | 1.588 |
| % | % | Costos directes complementaris | 2 % | 39.323 | 0.786 |
|  |  | Costos directes |  |  | 40.109 |
