# Interruptor combinat magnetotèrmic-diferencial, modular, "HAGER"

- Propietat de l'arxiu: CYPE Ingenieros S.A.
- Format: FIEBDC-3/2016
- Programa: Generador de preus de la construcció. CYPE Ingenieros, S.A.
- Data: 13/12/2023
- Divisa: EUR
- Costos indirectes: 3 %
- IVA: 21 %

## I Instal·lacions

### IE Elèctriques

#### IEX Aparellatge

**IEX071** U Interruptor combinat magnetotèrmic-diferencial, modular, "HAGER".
Interruptor combinat magnetotèrmic-diferencial, poder de tall 6 kA, corba C, bipolar (1P+N), sensibilitat 10 mA, classe AC, intensitat nominal 16 A, ACC916M "HAGER", muntatge sobre carril DIN. Totalment muntat, connexionat i provat.
Inclou: Muntatge i connexionat de l'element.
Criteri d'amidament de projecte: Nombre d'unitats previstes, segons documentació gràfica de Projecte.
Criteri de mesura d'obra: Es mesurarà el nombre d'unitats realment executades segons especificacions de Projecte.

| Codi | Ut | Descripció | Rendiment | Preu | Import |
|---|---|---|---|---|---|
| mt35hag012ca | U | Interruptor combinat magnetotèrmic-diferencial, poder de tall 6 kA, corba C, bipolar (1P+N), sensibilitat 10 mA, classe AC, intensitat nominal 16 A, ACC916M "HAGER", muntatge sobre carril DIN, segons UNE-EN 61009-1. (material) | 1 | 315.28 | 315.280 |
| mo003 | h | Oficial 1ª electricista. (mà d'obra) | 0.322 | 28.39 | 9.142 |
| % | % | Costos directes complementaris | 2 % | 324.422 | 6.488 |
|  |  | Costos directes |  |  | 330.910 |

## Recursos

**mt35hag012ca** U Interruptor combinat magnetotèrmic-diferencial
Dades tècniques: Cost energètic 23.502 MJ; Emissió de CO2 1.268 kg
Residus:
- embalatge: re150101 Envasos de paper i cartró. (component de residu); rendiment 0.038 kg; Codi LER 15 01 01; Massa de l'element 1 kg; Volum 0.001333 m3
