# Conjunt de regulació

- Propietat de l'arxiu: CYPE Ingenieros S.A.
- Format: FIEBDC-3/2016
- Programa: Generador de preus de la construcció. CYPE Ingenieros, S.A.
- Data: 13/12/2023
- Divisa: EUR
- Costos indirectes: 3 %
- IVA: 21 %

## I Instal·lacions

### IG Gases combustibles

#### IGA Connexions de servei

**IGA030** U Conjunt de regulació.
Conjunt de regulació amb armari, de cabal nominal 4 kg/h, compost de: presa de pressió a l'entrada de 0,4 a 5 bar, vàlvula portamanòmetre, manòmetre, clau d'entrada per a coure de 20/22 mm de diàmetre, filtre, regulador per a una pressió de sortida de 150 mbar amb vàlvula de seguretat per excés de pressió incorporada situat a l'entrada del comptador G-4 (no inclòs en aquest preu) i armari de polièster de fibra de vidre autoextingible de 485x350x195 mm, per a instal·lació receptora amb comptador tipus G-4. Fins i tot elements de fixació i beina de PVC. Totalment muntat, connexionat i provat.
Inclou: Col·locació i fixació de l'armari. Col·locació de tubs i peces especials. Col·locació i fixació d'elements de regulació i seguretat. Connexionat.
Criteri d'amidament de projecte: Nombre d'unitats previstes, segons documentació gràfica de Projecte.
Criteri de mesura d'obra: Es mesurarà el nombre d'unitats realment executades segons especificacions de Projecte.

| Codi | Ut | Descripció | Rendiment | Preu | Import |
|---|---|---|---|---|---|
| mt43reg110a | U | Conjunt de regulació amb armari, de cabal nominal 4 kg/h, compost de: presa de pressió a l'entrada de 0,4 a 5 bar, vàlvula portamanòmetre, manòmetre, clau d'entrada per a coure de 20/22 mm de diàmetre, filtre, regulador per a una pressió de sortida de 150 mbar amb vàlvula de seguretat per excés de pressió incorporada situat a l'entrada del comptador G-4 (no inclòs en aquest preu) i armari de polièster de fibra de vidre autoextingible de 485x350x195 mm. (material) | 1 | 180 | 180.000 |
| mt43www010 | U | Material auxiliar per a instal·lacions de gas. (material) | 1 | 1.4 | 1.400 |
| mo010 | h | Oficial 1ª instal·lador de gas. (mà d'obra) | 5.202 | 28.39 | 147.685 |
| mo109 | h | Ajudant instal·lador de gas. (mà d'obra) | 2.601 | 24.43 | 63.542 |
| % | % | Costos directes complementaris | 2 % | 392.627 | 7.853 |
|  |  | Costos directes |  |  | 400.480 |

## Recursos

**mt43reg110a** U Conjunt de regulació amb armari
Dades tècniques: Cost energètic 0.964 MJ; Emissió de CO2 1.518 kg
Residus:
- embalatge: re150101 Envasos de paper i cartró. (component de residu); rendiment 1.786 kg; Codi LER 15 01 01; Massa de l'element 1 kg; Volum 0.001333 m3
