# Magiscopi

- Propietat de l'arxiu: CYPE Ingenieros S.A.
- Format: FIEBDC-3/2016
- Programa: Generador de preus de la construcció. CYPE Ingenieros, S.A.
- Data: 13/12/2023
- Divisa: EUR
- Costos indirectes: 3 %
- IVA: 21 %

## I Instal·lacions

### IG Gases combustibles

#### IGW Elements

**IGW040** U Magiscopi.
Indicador òptic d'ús d'ampolles de servei o de reserva, de rosca mètrica mascle-mascle de 20 mm de diàmetre i 150 mm de longitud.
Inclou: Muntatge, connexionat i comprovació del seu correcte funcionament.
Criteri d'amidament de projecte: Nombre d'unitats previstes, segons documentació gràfica de Projecte.
Criteri de mesura d'obra: Es mesurarà el nombre d'unitats realment executades segons especificacions de Projecte.

| Codi | Ut | Descripció | Rendiment | Preu | Import |
|---|---|---|---|---|---|
| mt43bbg070 | U | Indicador òptic d'ús d'ampolles de servei o de reserva, de rosca mètrica mascle-mascle de 20 mm de diàmetre i 150 mm de longitud. (material) | 1 | 25.57 | 25.570 |
| mo010 | h | Oficial 1ª instal·lador de gas. (mà d'obra) | 0.129 | 28.39 | 3.662 |
| mo109 | h | Ajudant instal·lador de gas. (mà d'obra) | 0.129 | 24.43 | 3.151 |
| % | % | Costos directes complementaris | 2 % | 32.383 | 0.648 |
|  |  | Costos directes |  |  | 33.031 |

## Recursos

**mt43bbg070** U Indicador òptic d'ús d'ampolles de servei o de reserva
Dades tècniques: Cost energètic 0.039 MJ; Emissió de CO2 0.061 kg
Residus:
- embalatge: re150101 Envasos de paper i cartró. (component de residu); rendiment 0.072 kg; Codi LER 15 01 01; Massa de l'element 1 kg; Volum 0.001333 m3
