# Canonada de polietilè resistent a la temperatura (PE-RT), "TERMOCONCEPT"

- Propietat de l'arxiu: CYPE Ingenieros S.A.
- Format: FIEBDC-3/2016
- Programa: Generador de preus de la construcció. CYPE Ingenieros, S.A.
- Data: 17/06/2024
- Divisa: EUR
- Costos indirectes: 3 %
- IVA: 21 %

## I Instal·lacions

### IH Canonades per a fluids

#### IHE Canonades de polietilè

**IHE211** m Canonada de polietilè resistent a la temperatura (PE-RT), "TERMOCONCEPT".
Canonada formada per tub de polietilè resistent a la temperatura (PE-RT), sèrie 5, amb capa intermèdia de reforç, de 16 mm de diàmetre exterior i 1,8 mm de gruix, model FUSIOPER PRESS "TERMOCONCEPT". Instal·lació en superfície. Inclús material auxiliar para muntatge i subjecció a l'obra, accessoris i peces especials.
Inclou: Replanteig. Col·locació i fixació de tubs, accessoris i peces especials. Realització de proves de servei.
Criteri d'amidament de projecte: Longitud mesurada segons documentació gràfica de Projecte.
Criteri de mesura d'obra: Es mesurarà la longitud realment executada segons especificacions de Projecte.

| Codi | Ut | Descripció | Rendiment | Preu | Import |
|---|---|---|---|---|---|
| mt37tmc413j | m | Material auxiliar per a muntatge i subjecció a l'obra de les canonades de polietilè resistent a la temperatura (PE-RT), model FUSIOPER PRESS "TERMOCONCEPT", de 16 mm de diàmetre exterior. (material) | 1 | 0.06 | 0.060 |
| mt37tmc003jg | m | Tub de polietilè resistent a la temperatura (PE-RT), sèrie 5, amb capa intermèdia de reforç, de 16 mm de diàmetre exterior i 1,8 mm de gruix, model FUSIOPER PRESS "TERMOCONCEPT", segons UNE-EN ISO 22391-2, amb el preu incrementat el 30% en concepte d'accessoris i peces especials. (material) | 1 | 1.51 | 1.510 |
| mo008 | h | Oficial 1ª lampista. (mà d'obra) | 0.039 | 29.34 | 1.144 |
| mo107 | h | Ajudant lampista. (mà d'obra) | 0.039 | 25.25 | 0.985 |
| % | % | Costos directes complementaris | 2 % | 3.699 | 0.074 |
|  |  | Costos directes |  |  | 3.773 |

Residus:
- col·locació: mt37tmc003jg; factor de residu 0.0275

## Recursos

**mt37tmc003jg** m Tub de polietilè resistent a la temperatura (PE-RT)
Dades tècniques: Cost energètic 6.782 MJ; Emissió de CO2 0.337 kg; Codi LER 17 02 03; Massa de l'element 0.07 kg; Volum 0.000117 m3
