# Canonada de polietilè resistent a la temperatura (PE-RT) amb barrera d'oxigen, "FITTINGS ESTÁNDAR"

- Propietat de l'arxiu: CYPE Ingenieros S.A.
- Format: FIEBDC-3/2016
- Programa: Generador de preus de la construcció. CYPE Ingenieros, S.A.
- Data: 17/06/2024
- Divisa: EUR
- Costos indirectes: 3 %
- IVA: 21 %

## I Instal·lacions

### IH Canonades per a fluids

#### IHE Canonades de polietilè

**IHE223** m Canonada de polietilè resistent a la temperatura (PE-RT) amb barrera d'oxigen, "FITTINGS ESTÁNDAR".
Canonada formada per tub de polietilè resistent a la temperatura (PE-RT) de 5 capes amb barrera d'oxigen (EVOH), de 16 mm de diàmetre exterior i 1,8 mm de gruix, subministrat en rotllos, "FITTINGS ESTÁNDAR". Instal·lació en superfície. Inclús material auxiliar para muntatge i subjecció a l'obra, accessoris i peces especials.
Inclou: Replanteig. Col·locació i fixació de tubs, accessoris i peces especials. Realització de proves de servei.
Criteri d'amidament de projecte: Longitud mesurada segons documentació gràfica de Projecte.
Criteri de mesura d'obra: Es mesurarà la longitud realment executada segons especificacions de Projecte.

| Codi | Ut | Descripció | Rendiment | Preu | Import |
|---|---|---|---|---|---|
| mt37tpf418a | U | Material auxiliar per a muntatge i subjecció a l'obra de les canonades de polietilè resistent a la temperatura (PE-RT) de 5 capes amb barrera d'oxigen (EVOH), "FITTINGS ESTÁNDAR", de 16 mm de diàmetre exterior. (material) | 1 | 0.1 | 0.100 |
| mt37tpf018ag | m | Tub de polietilè resistent a la temperatura (PE-RT) de 5 capes amb barrera d'oxigen (EVOH), de 16 mm de diàmetre exterior i 1,8 mm de gruix, subministrat en rotllos, "FITTINGS ESTÁNDAR", segons UNE-EN ISO 15875-2, amb el preu incrementat el 30% en concepte d'accessoris i peces especials. (material) | 1 | 2.67 | 2.670 |
| mo008 | h | Oficial 1ª lampista. (mà d'obra) | 0.039 | 29.34 | 1.144 |
| mo107 | h | Ajudant lampista. (mà d'obra) | 0.039 | 25.25 | 0.985 |
| % | % | Costos directes complementaris | 2 % | 4.899 | 0.098 |
|  |  | Costos directes |  |  | 4.997 |

Residus:
- col·locació: mt37tpf018ag; factor de residu 0.0275

## Recursos

**mt37tpf018ag** m Tub de polietilè resistent a la temperatura (PE-RT) de 5 capes amb barrera d'oxigen (EVOH)
Dades tècniques: Cost energètic 7.363 MJ; Emissió de CO2 0.366 kg; Codi LER 17 02 03; Massa de l'element 0.076 kg; Volum 0.000127 m3
