# Canonada de polietilè reticulat (PE-X), preaïllada tèrmicament

- Propietat de l'arxiu: CYPE Ingenieros S.A.
- Format: FIEBDC-3/2016
- Programa: Generador de preus de la construcció. CYPE Ingenieros, S.A.
- Data: 13/12/2023
- Divisa: EUR
- Costos indirectes: 3 %
- IVA: 21 %

## I Instal·lacions

### IH Canonades per a fluids

#### IHO Canonades de polietilè, preaïllades

**IHO110** m Canonada de polietilè reticulat (PE-X), preaïllada tèrmicament.
Canonada formada per tub de polietilè reticulat (PE-Xa), de 16 mm de diàmetre exterior i 1,8 mm de gruix, sèrie 4, classe 1-2-5/8 bar i classe 4/10 bar, amb aïllament tèrmic de 6 mm d'espessor i capa de protecció, subministrat en rotllos. Instal·lació en superfície. Inclús material auxiliar para muntatge i subjecció a l'obra, accessoris i peces especials.
Inclou: Replanteig. Col·locació i fixació de tubs, accessoris i peces especials. Realització de proves de servei.
Criteri d'amidament de projecte: Longitud mesurada segons documentació gràfica de Projecte.
Criteri de mesura d'obra: Es mesurarà la longitud realment executada segons especificacions de Projecte.

| Codi | Ut | Descripció | Rendiment | Preu | Import |
|---|---|---|---|---|---|
| mt37tpf406a | U | Material auxiliar per a muntatge i subjecció a l'obra de les canonades de polietilè reticulat (PE-Xa), amb aïllament tèrmic, de 16 de diàmetre exterior. (material) | 1 | 0.2 | 0.200 |
| mt37tpf006ag | m | Tub de polietilè reticulat (PE-Xa), de 16 mm de diàmetre exterior i 1,8 mm de gruix, sèrie 4, classe 1-2-5/8 bar i classe 4/10 bar, amb aïllament tèrmic de 6 mm d'espessor i capa de protecció, subministrat en rotllos, segons UNE-EN ISO 15875-2, amb el preu incrementat el 30% en concepte d'accessoris i peces especials. (material) | 1 | 5.09 | 5.090 |
| mo008 | h | Oficial 1ª lampista. (mà d'obra) | 0.039 | 28.39 | 1.107 |
| mo107 | h | Ajudant lampista. (mà d'obra) | 0.039 | 24.43 | 0.953 |
| % | % | Costos directes complementaris | 2 % | 7.350 | 0.147 |
|  |  | Costos directes |  |  | 7.497 |

Residus:
- col·locació: mt37tpf006ag; factor de residu 0.0275

## Recursos

**mt37tpf006ag** m Tub de polietilè reticulat (PE-Xa)
Dades tècniques: Cost energètic 7.363 MJ; Emissió de CO2 0.366 kg; Codi LER 17 02 03; Massa de l'element 0.076 kg; Volum 0.000127 m3
