# Lluminària per a hospital. Instal·lació encastada

- Propietat de l'arxiu: CYPE Ingenieros S.A.
- Format: FIEBDC-3/2016
- Programa: Generador de preus de la construcció. CYPE Ingenieros, S.A.
- Data: 27/01/2025
- Divisa: EUR
- Costos indirectes: 3 %
- IVA: 21 %

## I Instal·lacions

### II Il·luminació

#### III Interior

**III020** U Lluminària per a hospital. Instal·lació encastada.
Lluminària quadrada per a hospital, de sostre, de xapa d'acer, acabat termoesmaltat, de color blanc acabat mat, amb tractament antibacterià, no regulable, de 44 W, alimentació a 220/240 V i 50-60 Hz, de 600x600x90 mm, amb llum LED, temperatura de color 4000 K, òptica formada per reflector d'alt rendiment, feix de llum extensiu 82°, difusor microprismàtic d'alta transparència, tancament òptic amb vidre de seguretat trempat, marc embellidor d'alumini extrudit, índex d'enlluernament unificat menor de 19, índex de reproducció cromàtica major de 80, flux lluminós 4707 lúmens, grau de protecció IP65, amb sistema de fixació i reglets de connexió. Instal·lació encastada.
Criteri de valoració econòmica: El preu no inclou les ajudes de paleta per a instal·lacions.
Inclou: Replanteig. Muntatge, connexionat i comprovació del seu correcte funcionament.
Criteri d'amidament de projecte: Nombre d'unitats previstes, segons documentació gràfica de Projecte.
Criteri de mesura d'obra: Es mesurarà el nombre d'unitats realment executades segons especificacions de Projecte.

| Codi | Ut | Descripció | Rendiment | Preu | Import |
|---|---|---|---|---|---|
| mt34lle180a | U | Lluminària quadrada per a hospital, de sostre, de xapa d'acer, acabat termoesmaltat, de color blanc acabat mat, amb tractament antibacterià, no regulable, de 44 W, alimentació a 220/240 V i 50-60 Hz, de 600x600x90 mm, amb llum LED, temperatura de color 4000 K, òptica formada per reflector d'alt rendiment, feix de llum extensiu 82°, difusor microprismàtic d'alta transparència, tancament òptic amb vidre de seguretat trempat, marc embellidor d'alumini extrudit, índex d'enlluernament unificat menor de 19, índex de reproducció cromàtica major de 80, flux lluminós 4707 lúmens, grau de protecció IP65, amb sistema de fixació i reglets de connexió, per a encastar. (material) | 1 | 687.79 | 687.790 |
| mo003 | h | Oficial 1ª electricista. (mà d'obra) | 0.322 | 30.63 | 9.863 |
| mo102 | h | Ajudant electricista. (mà d'obra) | 0.322 | 26.36 | 8.488 |
| % | % | Costos directes complementaris | 2 % | 706.141 | 14.123 |
|  |  | Costos directes |  |  | 720.264 |

## Recursos

**mt34lle180a** U Lluminària quadrada per a hospital
Dades tècniques: Cost energètic 1207.977 MJ; Emissió de CO2 75.774 kg
Residus:
- embalatge: re150101 Envasos de paper i cartró. (component de residu); rendiment 0.7 kg; Codi LER 15 01 01; Massa de l'element 1 kg; Volum 0.001333 m3
- embalatge: re170201 Fusta. (component de residu); rendiment 0.17 kg; Codi LER 17 02 01; Massa de l'element 1 kg; Volum 0.000909 m3
- embalatge: re170203 Plàstic. (component de residu); rendiment 0.015 kg; Codi LER 17 02 03; Massa de l'element 1 kg; Volum 0.001667 m3
