# Plafó circular amb llum LED

- Propietat de l'arxiu: CYPE Ingenieros S.A.
- Format: FIEBDC-3/2016
- Programa: Generador de preus de la construcció. CYPE Ingenieros, S.A.
- Data: 30/07/2024
- Divisa: EUR
- Costos indirectes: 3 %
- IVA: 21 %

## I Instal·lacions

### II Il·luminació

#### III Interior

**III171** U Plafó circular amb llum LED.
Plafó, de 120 mm de diàmetre i 40 mm d'altura, de 6 W, alimentació a 220/240 V i 50-60 Hz, amb llum LED no reemplaçable, temperatura de color 3000 K, amb cos d'alumini acabat lacat color blanc, feix de llum extensiu 120° i difusor de policarbonat òpal, índex d'enlluernament unificat menor de 19, índex de reproducció cromàtica major de 80, flux lluminós 480 lúmens, grau de protecció IP20. Instal·lació en superfície.
Inclou: Replanteig. Muntatge, connexionat i comprovació del seu correcte funcionament.
Criteri d'amidament de projecte: Nombre d'unitats previstes, segons documentació gràfica de Projecte.
Criteri de mesura d'obra: Es mesurarà el nombre d'unitats realment executades segons especificacions de Projecte.

| Codi | Ut | Descripció | Rendiment | Preu | Import |
|---|---|---|---|---|---|
| mt34flg010a | U | Plafó, de 120 mm de diàmetre i 40 mm d'altura, de 6 W, alimentació a 220/240 V i 50-60 Hz, amb llum LED no reemplaçable, temperatura de color 3000 K, amb cos d'alumini acabat lacat color blanc, feix de llum extensiu 120° i difusor de policarbonat òpal, índex d'enlluernament unificat menor de 19, índex de reproducció cromàtica major de 80, flux lluminós 480 lúmens, grau de protecció IP20. (material) | 1 | 9.7 | 9.700 |
| mo003 | h | Oficial 1ª electricista. (mà d'obra) | 0.257 | 29.34 | 7.540 |
| mo102 | h | Ajudant electricista. (mà d'obra) | 0.257 | 25.25 | 6.489 |
| % | % | Costos directes complementaris | 2 % | 23.729 | 0.475 |
|  |  | Costos directes |  |  | 24.204 |

## Recursos

**mt34flg010a** U Plafó, de 120 mm de diàmetre i 40 mm d'altura
Dades tècniques: Cost energètic 101.337 MJ; Emissió de CO2 6.013 kg
Residus:
- embalatge: re150101 Envasos de paper i cartró. (component de residu); rendiment 0.68 kg; Codi LER 15 01 01; Massa de l'element 1 kg; Volum 0.001333 m3
- embalatge: re170201 Fusta. (component de residu); rendiment 0.167 kg; Codi LER 17 02 01; Massa de l'element 1 kg; Volum 0.000909 m3
- embalatge: re170203 Plàstic. (component de residu); rendiment 0.014 kg; Codi LER 17 02 03; Massa de l'element 1 kg; Volum 0.001667 m3
