# Carril electrificat trifàsic

- Propietat de l'arxiu: CYPE Ingenieros S.A.
- Format: FIEBDC-3/2016
- Programa: Generador de preus de la construcció. CYPE Ingenieros, S.A.
- Data: 30/07/2024
- Divisa: EUR
- Costos indirectes: 3 %
- IVA: 21 %

## I Instal·lacions

### II Il·luminació

#### III Interior

**III200** m Carril electrificat trifàsic.
Carril electrificat trifàsic universal, per a 230/400 V de tensió i 16 A d'intensitat màxima, format per perfil d'alumini extrudit, de 56x32,5x1000 mm, de color negre; tres circuits independents més un de neutre i un altre de presa de terra; protecció IP20 i aïllament classe F. Instal·lació encastada.
Criteri de valoració econòmica: El preu no inclou les ajudes de paleta per a instal·lacions.
Inclou: Replanteig i traçat. Muntatge, connexionat i comprovació del seu correcte funcionament.
Criteri d'amidament de projecte: Longitud mesurada segons documentació gràfica de Projecte.
Criteri de mesura d'obra: Es mesurarà la longitud realment executada segons especificacions de Projecte.

| Codi | Ut | Descripció | Rendiment | Preu | Import |
|---|---|---|---|---|---|
| mt34ctl015aa | m | Carril electrificat trifàsic universal, per a 230/400 V de tensió i 16 A d'intensitat màxima, format per perfil d'alumini extrudit, de 56x32,5x1000 mm, de color negre; tres circuits independents més un de neutre i un altre de presa de terra; protecció IP20 i aïllament classe F, per a encastar. (material) | 1 | 30.91 | 30.910 |
| mo003 | h | Oficial 1ª electricista. (mà d'obra) | 0.129 | 29.34 | 3.785 |
| mo102 | h | Ajudant electricista. (mà d'obra) | 0.129 | 25.25 | 3.257 |
| % | % | Costos directes complementaris | 2 % | 37.952 | 0.759 |
|  |  | Costos directes |  |  | 38.711 |

Residus:
- col·locació: mt34ctl015aa; factor de residu 0.024

## Recursos

**mt34ctl015aa** m Carril electrificat trifàsic universal
Dades tècniques: Cost energètic 56.750 MJ; Emissió de CO2 4.158 kg; Codi LER 17 04 02; Massa de l'element 0.5 kg; Volum 0.000333 m3
Residus:
- embalatge: re170203 Plàstic. (component de residu); rendiment 0.008 kg; Codi LER 17 02 03; Massa de l'element 1 kg; Volum 0.001667 m3
