# Protecció passiva contra incendis de conductes metàl·lics de ventilació i extracció de fums, amb llanes minerals, sistema "ROCKWOOL"

- Propietat de l'arxiu: CYPE Ingenieros S.A.
- Format: FIEBDC-3/2016
- Programa: Generador de preus de la construcció. CYPE Ingenieros, S.A.
- Data: 30/07/2024
- Divisa: EUR
- Costos indirectes: 3 %
- IVA: 21 %

## I Instal·lacions

### IO Contra incendis

#### IOJ Protecció passiva contra incendis: instal·lacions

**IOJ205** m² Protecció passiva contra incendis de conductes metàl·lics de ventilació i extracció de fums, amb llanes minerals, sistema "ROCKWOOL".
Sistema de protecció passiva contra incendis de conducte metàl·lic horitzontal de secció rectangular per a garantir la resistència al foc EI 120 segons UNE-EN 1366-1, sistema "ROCKWOOL", mitjançant el recobriment amb panells rígids de llana de roca volcànica Conlit Duct 120 "ROCKWOOL", segons UNE-EN 14303, revestits per una de les seves cares amb una làmina d'alumini reforçat color negre, de 90 mm d'espessor. Inclús perns electrosoldats per a la fixació dels panells a la superfície metàl·lica, adhesiu a base de silicats, d'adormiment lent, Cola Conlit "ROCKWOOL", per a encolat de peces de llana de roca tipus Conlit, cinta autoadhesiva d'alumini, de color negre, per a segellat d'unions, perfils en U, d'acer galvanitzat, de 60 mm per al reforç de la trobada entre la llana mineral i el parament, i banda perimetral realitzada amb panell rígid de llana de roca volcànica, de 100 mm d'amplada per alsegellat ignífug del trobada entre la llana mineral i el parament.
Inclou: Tall i ajust dels panells. Fixació dels panells a la superfície metàl·lica. Resolució de junts longitudinals entre panells aïllants. Segellat de pas de conductes metàl·lics entre sectors d'incendi. Col·locació dels perfils de reforç. Segellat del trobament entre la llana mineral i el parament.
Criteri d'amidament de projecte: Superfície mesurada segons documentació gràfica de Projecte.
Criteri de mesura d'obra: Es mesurarà la superfície realment executada segons especificacions de Projecte.

| Codi | Ut | Descripció | Rendiment | Preu | Import |
|---|---|---|---|---|---|
| mt42cow010a | m² | Panell rígid de llana de roca volcànica Conlit Duct 120 "ROCKWOOL", segons UNE-EN 14303, revestit per una de les seves cares amb una làmina d'alumini reforçat color negre, de 90 mm d'espessor, densitat 180 kg/m³, calor específic 840 J/kgK, factor de resistència a la difusió del vapor d'aigua 1,4 i Euroclasse A1 de reacció al foc segons UNE-EN 13501-1, per a la protecció contra incendis de conductes metàl·lics rectangulars. (material) | 1.15 | 121.76 | 140.024 |
| mt42coi037e | U | Perns electrosoldables, de 100 mm de longitud, per a fixació del panell a la superfície metàl·lica. (material) | 15 | 0.15 | 2.250 |
| mt16lrw081b | kg | Adhesiu a base de silicats, d'adormiment lent, Cola Conlit "ROCKWOOL", per a encolat de peces de llana de roca tipus Conlit en instal·lacions sotmeses a altes temperatures o elements de protecció passiva contra incendis. (material) | 0.2 | 15.47 | 3.094 |
| mt42coi126a | m | Cinta autoadhesiva d'alumini, de color negre, de 90 mm d'amplada, amb adhesiu a base de resines acríliques. (material) | 0.9 | 0.01 | 0.009 |
| mt12psg160b | m | Perfil en U, d'acer galvanitzat, de 60 mm. (material) | 0.67 | 1.14 | 0.764 |
| mt07pcl030 | U | Cargol autoforadant rosca-xapa, per a fixació de xapes. (material) | 4 | 0.35 | 1.400 |
| mo054 | h | Oficial 1ª muntador d'aïllaments. (mà d'obra) | 0.611 | 29.34 | 17.927 |
| mo101 | h | Ajudant muntador d'aïllaments. (mà d'obra) | 0.611 | 25.28 | 15.446 |
| % | % | Costos directes complementaris | 2 % | 180.914 | 3.618 |
|  |  | Costos directes |  |  | 184.532 |

Residus:
- col·locació: mt42cow010a; factor de residu 0.03
- col·locació: mt16lrw081b; factor de residu 0.03
- col·locació: mt42coi126a Cinta autoadhesiva d'alumini, de color negre, de 90 mm d'amplada, amb adhesiu a base de resines acríliques; factor de residu 0.048
- col·locació: mt12psg160b Perfil en U, d'acer galvanitzat, de 60 mm; factor de residu 0.0188
- col·locació: mt07pcl030 Cargol autoforadant rosca-xapa, per a fixació de xapes; factor de residu 0.00428571

## Recursos

**mt42cow010a** m² Panell rígid de llana de roca volcànica Conlit Duct 120 "ROCKWOOL"
Dades tècniques: Cost energètic 225.072 MJ; Emissió de CO2 14.096 kg; Codi LER 17 06 04; Massa de l'element 16.2 kg; Volum 0.027 m3
Residus:
- embalatge: re170203 Plàstic. (component de residu); rendiment 0.034 kg; Codi LER 17 02 03; Massa de l'element 1 kg; Volum 0.001667 m3

**mt16lrw081b** kg Adhesiu a base de silicats
Dades tècniques: Cost energètic 0.291 MJ; Emissió de CO2 0.014 kg; Codi LER 17 09 04; Massa de l'element 1 kg; Volum 0.000667 m3
Residus:
- embalatge: re170203 Plàstic; rendiment 0.003 kg

**mt42coi126a** m Cinta autoadhesiva d'alumini, de color negre, de 90 mm d'amplada, amb adhesiu a base de resines acríliques
Dades tècniques: Cost energètic 4.067 MJ; Emissió de CO2 0.288 kg; Codi LER 17 04 02; Massa de l'element 0.032 kg; Volum 0.000021 m3
Residus:
- embalatge: re170203 Plàstic; rendiment 0.005 kg

**mt12psg160b** m Perfil en U, d'acer galvanitzat, de 60 mm
Dades tècniques: Cost energètic 93.290 MJ; Emissió de CO2 2.859 kg; Codi LER 17 04 05; Massa de l'element 0.7 kg; Volum 0.000333 m3
Residus:
- embalatge: re170203 Plàstic; rendiment 0.005 kg

**mt07pcl030** U Cargol autoforadant rosca-xapa, per a fixació de xapes
Dades tècniques: Cost energètic 0.033 MJ; Emissió de CO2 0.003 kg; Codi LER 17 04 05; Massa de l'element 0.0014 kg
Residus:
- embalatge: re150101 Envasos de paper i cartró. (component de residu); rendiment 0.001 kg; Codi LER 15 01 01; Massa de l'element 1 kg; Volum 0.001333 m3
