# Conducte de ventilació i extracció de fums, amb resistència al foc, de plaques de silicat càlcic, sistema "PROMAT"

- Propietat de l'arxiu: CYPE Ingenieros S.A.
- Format: FIEBDC-3/2016
- Programa: Generador de preus de la construcció. CYPE Ingenieros, S.A.
- Data: 30/07/2024
- Divisa: EUR
- Costos indirectes: 3 %
- IVA: 21 %

## I Instal·lacions

### IO Contra incendis

#### IOJ Protecció passiva contra incendis: instal·lacions

**IOJ222** m² Conducte de ventilació i extracció de fums, amb resistència al foc, de plaques de silicat càlcic, sistema "PROMAT".
Conducte horitzontal de ventilació, de quatre cares, per a garantir una resistència al foc interior de 120 minuts i una resistència al foc exterior de 120 minuts, segons UNE-EN 1366-1, de plaques de silicat càlcic Promatect-AD "PROMAT", de 1200x2500 mm i 50 mm de gruix, amb les vores quadrades, fixades amb cargols autoperforants 4,8x90 mm. Inclús estructura suport, adhesiu K84 "PROMAT" i placa de silicat càlcic Promatect-H "PROMAT", per al reforç dels junts.
Inclou: Replanteig. Marcat, muntatge i posterior ancoratge de l'estructura suport. Tall i ajust de les plaques. Muntatge i fixació de les plaques. Tractament de junts.
Criteri d'amidament de projecte: Superfície mesurada segons documentació gràfica de Projecte, des de les cares exteriors del conducte.
Criteri de mesura d'obra: Es mesurarà la superfície realment executada segons especificacions de Projecte, des de les cares exteriors del conducte.

| Codi | Ut | Descripció | Rendiment | Preu | Import |
|---|---|---|---|---|---|
| mt41www050b | U | Repercussió, per m², d' estructura suport per a conductes de ventilació realitzats amb plaques, composta de: varetes roscades, perfils angulars, tacs, rosques i volanderes. (material) | 1 | 9.27 | 9.270 |
| mt12plo020a | m² | Placa de silicat càlcic Promatect-AD "PROMAT", de 1200x2500 mm i 50 mm de gruix, amb les vores quadrades, Euroclasse A1 de reacció al foc, segons UNE-EN 13501-1, apta per a ser revestida. (material) | 1.05 | 63.2 | 66.360 |
| mt12psg081h | U | Cargol autoperforant 4,8x90 mm. (material) | 16 | 0.07 | 1.120 |
| mt12ppo020a | kg | Adhesiu a base de silicat càlcic a emulsió aquosa, K84 "PROMAT". (material) | 0.1 | 4.89 | 0.489 |
| mt12plo030a | m² | Placa de silicat càlcic Promatect-H "PROMAT", de 1200x2500 mm i 10 mm de gruix, amb les vores quadrades, Euroclasse A1 de reacció al foc, segons UNE-EN 13501-1, apta per a ser revestida. (material) | 0.1 | 25.28 | 2.528 |
| mt12psg081d | U | Cargol autoperforant 3,5x35 mm. (material) | 12 | 0.01 | 0.120 |
| mo053 | h | Oficial 1ª muntador de prefabricats interiors. (mà d'obra) | 0.843 | 29.34 | 24.734 |
| mo100 | h | Ajudant muntador de prefabricats interiors. (mà d'obra) | 0.843 | 25.28 | 21.311 |
| % | % | Costos directes complementaris | 2 % | 125.932 | 2.519 |
|  |  | Costos directes |  |  | 128.451 |

Residus:
- col·locació: mt12plo020a; factor de residu 0.024
- col·locació: mt12psg081h Cargol autoperforant 4,8x90 mm; factor de residu 0.00512195
- col·locació: mt12plo030a; factor de residu 0.0242916
- col·locació: mt12psg081d Cargol autoperforant 3,5x35 mm; factor de residu 0.00526316

## Recursos

**mt12plo020a** m² Placa de silicat càlcic Promatect-AD "PROMAT"
Dades tècniques: Cost energètic 551.960 MJ; Emissió de CO2 36.294 kg; Codi LER 17 09 04; Massa de l'element 26 kg; Volum 0.017333 m3
Residus:
- embalatge: re170203 Plàstic. (component de residu); rendiment 0.032 kg; Codi LER 17 02 03; Massa de l'element 1 kg; Volum 0.001667 m3

**mt12psg081h** U Cargol autoperforant 4,8x90 mm
Dades tècniques: Cost energètic 0.041 MJ; Emissió de CO2 0.003 kg; Codi LER 17 04 05; Massa de l'element 0.0041 kg; Volum 0.000002 m3
Residus:
- embalatge: re150101 Envasos de paper i cartró. (component de residu); rendiment 0.001 kg; Codi LER 15 01 01; Massa de l'element 1 kg; Volum 0.001333 m3

**mt12plo030a** m² Placa de silicat càlcic Promatect-H "PROMAT"
Dades tècniques: Cost energètic 156.824 MJ; Emissió de CO2 8.329 kg; Codi LER 17 09 04; Massa de l'element 14.6 kg; Volum 0.009733 m3
Residus:
- embalatge: re170203 Plàstic; rendiment 0.032 kg

**mt12psg081d** U Cargol autoperforant 3,5x35 mm
Dades tècniques: Cost energètic 0.019 MJ; Emissió de CO2 0.002 kg; Codi LER 17 04 05; Massa de l'element 0.0019 kg
Residus:
- embalatge: re150101 Envasos de paper i cartró; rendiment 0.001 kg
