# Baixant de paret simple d'acer inoxidable

- Propietat de l'arxiu: CYPE Ingenieros S.A.
- Format: FIEBDC-3/2016
- Programa: Generador de preus de la construcció. CYPE Ingenieros, S.A.
- Data: 13/12/2023
- Divisa: EUR
- Costos indirectes: 3 %
- IVA: 21 %

## I Instal·lacions

### IT Transport

#### ITB Baixants per a descàrrega de roba bruta o residus, embossats

**ITB010** m Baixant de paret simple d'acer inoxidable.
Baixant per a descàrrega de roba bruta o residus, emborsats, format per tub de paret simple d'acer inoxidable AISI 304, de 450 mm de diàmetre interior. Inclús accessoris i material auxiliar para muntatge i subjecció a l'obra.
Criteri de valoració econòmica: El preu no inclou les comportes.
Inclou: Replanteig. Presentació de tubs i accessoris. Fixació del material auxiliar per a muntatge i subjecció a l'obra. Muntatge. Connexionat i comprovació del seu correcte funcionament.
Criteri d'amidament de projecte: Longitud mesurada segons documentació gràfica de Projecte.
Criteri de mesura d'obra: Es mesurarà la longitud realment executada segons especificacions de Projecte.

| Codi | Ut | Descripció | Rendiment | Preu | Import |
|---|---|---|---|---|---|
| mt20din301a | U | Material auxiliar per a muntatge i subjecció a l'obra d'els tubs de paret simple d'acer inoxidable AISI 304, de 450 mm de diàmetre interior. (material) | 1 | 10.66 | 10.660 |
| mt20din300aq | m | Tub de paret simple d'acer inoxidable AISI 304, de 450 mm de diàmetre interior, amb el preu incrementat el 80% en concepte d'accessoris. (material) | 1 | 319.94 | 319.940 |
| mo011 | h | Oficial 1ª muntador. (mà d'obra) | 0.583 | 28.39 | 16.551 |
| mo080 | h | Ajudant muntador. (mà d'obra) | 0.583 | 24.46 | 14.260 |
| % | % | Costos directes complementaris | 2 % | 361.411 | 7.228 |
|  |  | Costos directes |  |  | 368.639 |

Residus:
- col·locació: mt20din300aq; factor de residu 0.0105

## Recursos

**mt20din300aq** m Tub de paret simple d'acer inoxidable AISI 304
Dades tècniques: Cost energètic 1073.507 MJ; Emissió de CO2 157.490 kg; Codi LER 17 04 05; Massa de l'element 22.5 kg; Volum 0.010714 m3
Residus:
- embalatge: re170201 Fusta. (component de residu); rendiment 0.013 kg; Codi LER 17 02 01; Massa de l'element 1 kg; Volum 0.000909 m3
- embalatge: re170203 Plàstic. (component de residu); rendiment 0.003 kg; Codi LER 17 02 03; Massa de l'element 1 kg; Volum 0.001667 m3
