# Dispositiu de control centralitzat

- Propietat de l'arxiu: CYPE Ingenieros S.A.
- Format: FIEBDC-3/2016
- Programa: Generador de preus de la construcció. CYPE Ingenieros, S.A.
- Data: 27/01/2025
- Divisa: EUR
- Costos indirectes: 3 %
- IVA: 21 %

## I Instal·lacions

### IV Ventilació

#### IVH Ventilació híbrida

**IVH040** U Dispositiu de control centralitzat.
Dispositiu de control centralitzat format per armari de programació compost per caixa de superfície estanca, de 300x200x150 mm, interruptor automàtic, transformador i programador electrònic, per a control de fins a 3 extractors estàtics mecànics en habitatge unifamiliar, amb sistema automàtic de funcionament simultani i anemòmetre; instal·lació en habitatge unifamiliar. Inclús tub protector del cablejat i cables.
Inclou: Replantejament del recorregut de la canalització elèctrica. Col·locació del dispositiu de control centralitzat. Col·locació i fixació de tubs. Estesa de cables. Connexionat.
Criteri d'amidament de projecte: Nombre d'unitats previstes, segons documentació gràfica de Projecte.
Criteri de mesura d'obra: Es mesurarà el nombre d'unitats realment executades segons especificacions de Projecte.

| Codi | Ut | Descripció | Rendiment | Preu | Import |
|---|---|---|---|---|---|
| mt42svi025a | U | Armari de programació, compost per caixa de superfície estanca, de 300x200x150 mm, interruptor automàtic, transformador i programador electrònic, per a control de fins a 3 extractors estàtics mecànics en habitatge unifamiliar. (material) | 1 | 905.74 | 905.740 |
| mt42svi027a | U | Sistema automàtic de funcionament simultani. (material) | 1 | 256.2 | 256.200 |
| mt42svi028a | U | Anemòmetre. (material) | 1 | 912.92 | 912.920 |
| mt35aia090ca | m | Tub rígid de PVC, enrotllable, corbable en calent, de color negre, de 16 mm de diàmetre nominal, per a canalització fixa en superfície. Resistència a la compressió 1250 N, resistència a l'impacte 2 joules, temperatura de treball -5°C fins 60°C, amb grau de protecció IP547 segons UNE 20324, propietats elèctriques: aïllant, no propagador de la flama. Segons UNE-EN 61386-1, UNE-EN 61386-22 i UNE-EN 60423. Inclús abraçadores, elements de subjecció i accessoris (corbes, maneguets, tes, colzes i corbes flexibles). (material) | 6 | 1.23 | 7.380 |
| mt35cun020a | m | Cable unipolar H07Z1-K (AS), sent la seva tensió assignada de 450/750 V, reacció al foc classe Cca-s1a,d1,a1 segons UNE-EN 50575, amb conductor multifilar de coure classe 5 (-K) de 1,5 mm² de secció, amb aïllament de compost termoplàstic a força de poliolefina lliure de halògens amb baixa emissió de fums i gasos corrosius (Z1). Segons UNE 211025. (material) | 18 | 0.41 | 7.380 |
| mo003 | h | Oficial 1ª electricista. (mà d'obra) | 0.712 | 30.63 | 21.809 |
| mo102 | h | Ajudant electricista. (mà d'obra) | 0.712 | 26.36 | 18.768 |
| % | % | Costos directes complementaris | 2 % | 2130.197 | 42.604 |
|  |  | Costos directes |  |  | 2172.801 |

Residus:
- col·locació: mt35aia090ca; factor de residu 0.0275
- col·locació: mt35cun020a; factor de residu 0.0165

## Recursos

**mt35aia090ca** m Tub rígid de PVC
Dades tècniques: Cost energètic 11.626 MJ; Emissió de CO2 0.577 kg; Codi LER 17 02 03; Massa de l'element 0.12 kg; Volum 0.0002 m3

**mt35cun020a** m Cable unipolar H07Z1-K (AS)
Dades tècniques: Cost energètic 2.663 MJ; Emissió de CO2 0.201 kg; Codi LER 17 04 11; Massa de l'element 0.02 kg; Volum 0.000013 m3
Residus:
- embalatge: re150101 Envasos de paper i cartró. (component de residu); rendiment 0.065 kg; Codi LER 15 01 01; Massa de l'element 1 kg; Volum 0.001333 m3
