# Canonada d'aire comprimit

- Propietat de l'arxiu: CYPE Ingenieros S.A.
- Format: FIEBDC-3/2016
- Programa: Generador de preus de la construcció. CYPE Ingenieros, S.A.
- Data: 06/06/2025
- Divisa: EUR
- Costos indirectes: 3 %
- IVA: 21 %

## I Instal·lacions

### IX Aire comprimit i gasos medicinals

#### IXC Conduccions

**IXC010** m Canonada d'aire comprimit.
Canonada d'aire comprimit formada per tub d'alumini extrudit d'aliatge 6060 amb tractament tèrmic T6, acabat amb pintura electrostàtica color blau RAL 5012, de 16 mm de diàmetre exterior i 1,3 mm de gruix, pressió de treball de fins 16 bar, temperatura de treball entre -20°C i 80°C. Instal·lació en superfície. Inclús material auxiliar para muntatge i subjecció a l'obra, accessoris i peces especials.
Inclou: Replanteig del recorregut de les canonades. Presentació en sec de tubs i peces especials. Fixació del material auxiliar per a muntatge i subjecció a l'obra. Muntatge, connexionat i comprovació del seu correcte funcionament.
Criteri d'amidament de projecte: Longitud mesurada segons documentació gràfica de Projecte.
Criteri de mesura d'obra: Es mesurarà la longitud realment executada segons especificacions de Projecte.

| Codi | Ut | Descripció | Rendiment | Preu | Import |
|---|---|---|---|---|---|
| mt43tao410a | U | Material auxiliar per a muntatge i subjecció a l'obra de les canonades d'alumini extrudit, de 16 mm de diàmetre exterior. (material) | 1 | 0.24 | 0.240 |
| mt43tao010ad | m | Tub d'alumini extrudit d'aliatge 6060 amb tractament tèrmic T6, acabat amb pintura electrostàtica color blau RAL 5012, de 16 mm de diàmetre exterior i 1,3 mm de gruix, pressió de treball de fins 16 bar, temperatura de treball entre -20°C i 80°C, segons UNE-EN 573-3, subministrat en barres de 4 m de longitud, amb el preu incrementat el 15% en concepte d'accessoris i peces especials. (material) | 1 | 7.45 | 7.450 |
| mo008 | h | Oficial 1ª lampista. (mà d'obra) | 0.167 | 30.63 | 5.115 |
| mo107 | h | Ajudant lampista. (mà d'obra) | 0.167 | 26.36 | 4.402 |
| % | % | Costos directes complementaris | 2 % | 17.207 | 0.344 |
|  |  | Costos directes |  |  | 17.551 |
