# Aïllament tèrmic sota escopidor metàl·lic

- Propietat de l'arxiu: CYPE Ingenieros S.A.
- Format: FIEBDC-3/2016
- Programa: Generador de preus de la construcció. CYPE Ingenieros, S.A.
- Data: 13/12/2023
- Divisa: EUR
- Costos indirectes: 3 %
- IVA: 21 %

## N Aïllaments e impermeabilitzacions

### NA Aïllaments tèrmics

#### NAJ Ponts tèrmics

**NAJ020** m Aïllament tèrmic sota escopidor metàl·lic.
Aïllament tèrmic sota escopidor metàl·lic, format per panell rígid de poliestirè extrudit, de superfície rugosa acanalada i mecanitzat lateral encadellat i recte, de 40 mm d'espessor, resistència a compressió >= 300 kPa, resistència tèrmica 1,2 m²K/W, conductivitat tèrmica 0,034 W/(mK), col·locat a topall i fixat amb adhesiu cimentós sobre la superfície suport, prèvia aplicació d'una capa de regularització de morter industrial per a obra de paleta, de ciment, color gris, amb additiu hidròfug, categoria M-5 (resistència a compressió 5 N/mm²), subministrat en sacs, segons UNE-EN 998-2, de 4 cm de gruix.
Inclou: Neteja i preparació de la superfície suport. Aplicació de la capa de regularització de morter. Replanteig de les peces. Tall de l'aïllament. Aplicació de l'adhesiu. Col·locació de l'aïllament.
Criteri d'amidament de projecte: Longitud mesurada segons documentació gràfica de Projecte.
Criteri de mesura d'obra: Es mesurarà la longitud realment executada segons especificacions de Projecte.

| Codi | Ut | Descripció | Rendiment | Preu | Import |
|---|---|---|---|---|---|
| mt16pxa010eaq | m² | Panell rígid de poliestirè extrudit, segons UNE-EN 13164, de superfície rugosa acanalada i mecanitzat lateral encadellat i recte, de 40 mm d'espessor, resistència a compressió >= 300 kPa, resistència tèrmica 1,2 m²K/W, conductivitat tèrmica 0,034 W/(mK), Euroclasse E de reacció al foc segons UNE-EN 13501-1, amb codi de designació XPS-EN 13164-T2-CS(10/Y)300-DS(70,90)-DLT(2)5-WL(T)0,7-WD(V)3-FTCD1. (material) | 0.3 | 9.03 | 2.709 |
| mt16aaa010 | kg | Morter adhesiu per fixació de materials aïllants. (material) | 2.7 | 0.19 | 0.513 |
| mt08aaa010a | m³ | Aigua. (material) | 0.006 | 1.5 | 0.009 |
| mt09mif010ia | t | Morter industrial per a obra de paleta, de ciment, color gris, amb additiu hidròfug, categoria M-5 (resistència a compressió 5 N/mm²), subministrat en sacs, segons UNE-EN 998-2. (material) | 0.011 | 57.48 | 0.632 |
| mo054 | h | Oficial 1ª muntador d'aïllaments. (mà d'obra) | 0.131 | 28.39 | 3.719 |
| mo101 | h | Ajudant muntador d'aïllaments. (mà d'obra) | 0.131 | 24.46 | 3.204 |
| mo020 | h | Oficial 1ª construcció. (mà d'obra) | 0.157 | 27.5 | 4.318 |
| mo113 | h | Peó ordinari construcció. (mà d'obra) | 0.314 | 23.04 | 7.235 |
| % | % | Costos directes complementaris | 2 % | 22.339 | 0.447 |
|  |  | Costos directes |  |  | 22.786 |

Residus:
- col·locació: mt16pxa010eaq; factor de residu 0.048
- col·locació: mt16aaa010 Morter adhesiu per fixació de materials aïllants; factor de residu 0.0063
- col·locació: mt09mif010ia; factor de residu 0.0189

## Recursos

**mt16pxa010eaq** m² Panell rígid de poliestirè extrudit
Dades tècniques: Cost energètic 111.135 MJ; Emissió de CO2 3.550 kg; Codi LER 17 06 04; Massa de l'element 1.24 kg; Volum 0.002067 m3
Residus:
- embalatge: re170203 Plàstic. (component de residu); rendiment 0.024 kg; Codi LER 17 02 03; Massa de l'element 1 kg; Volum 0.001667 m3

**mt16aaa010** kg Morter adhesiu per fixació de materials aïllants
Dades tècniques: Cost energètic 2.394 MJ; Emissió de CO2 0.194 kg; Codi LER 17 01 01; Massa de l'element 1 kg; Volum 0.000667 m3
Residus:
- embalatge: re150101 Envasos de paper i cartró. (component de residu); rendiment 0.014 kg; Codi LER 15 01 01; Massa de l'element 1 kg; Volum 0.001333 m3
- embalatge: re170201 Fusta. (component de residu); rendiment 0.001 kg; Codi LER 17 02 01; Massa de l'element 1 kg; Volum 0.000909 m3
- embalatge: re170203 Plàstic; rendiment 0.003 kg

**mt08aaa010a** m³ Aigua
Dades tècniques: Cost energètic 60.000 MJ; Emissió de CO2 30.000 kg

**mt09mif010ia** t Morter industrial per a obra de paleta
Dades tècniques: Cost energètic 2050.870 MJ; Emissió de CO2 177.583 kg; Codi LER 17 01 01; Massa de l'element 1000 kg; Volum 0.666667 m3
Residus:
- embalatge: re150101 Envasos de paper i cartró; rendiment 8.571 kg
- embalatge: re170201 Fusta; rendiment 0.463 kg
- embalatge: re170203 Plàstic; rendiment 0.241 kg
