# Aïllament tèrmic del junt interior entre la fusteria exterior i el parament, amb escuma de poliuretà

- Propietat de l'arxiu: CYPE Ingenieros S.A.
- Format: FIEBDC-3/2016
- Programa: Generador de preus de la construcció. CYPE Ingenieros, S.A.
- Data: 13/12/2023
- Divisa: EUR
- Costos indirectes: 3 %
- IVA: 21 %

## N Aïllaments e impermeabilitzacions

### NA Aïllaments tèrmics

#### NAJ Ponts tèrmics

**NAJ031** m Aïllament tèrmic del junt interior entre la fusteria exterior i el parament, amb escuma de poliuretà.
Aïllament tèrmic del junt interior entre la fusteria exterior i el parament, amb escuma adhesiva autoexpansiva, elàstica, de poliuretà monocomponent, de 25 kg/m³ de densitat, conductivitat tèrmica 0,0345 W/(mK), 135% d'expansió, elongació fins a ruptura 45% i 7 N/cm² de resistència a tracció, estable de -40°C a 90°C, aplicada amb pistola.
Inclou: Preparació de la zona a reomplir amb aïllament. Aplicació de l'escuma de poliuretà. Neteja final.
Criteri d'amidament de projecte: Longitud mesurada segons documentació gràfica de Projecte.
Criteri de mesura d'obra: Es mesurarà la longitud realment executada segons especificacions de Projecte.

| Codi | Ut | Descripció | Rendiment | Preu | Import |
|---|---|---|---|---|---|
| mt22www040 | U | Aerosol de 750 ml d' escuma adhesiva autoexpansiva, elàstica, de poliuretà monocomponent, de 25 kg/m³ de densitat, conductivitat tèrmica 0,0345 W/(mK), 135% d'expansió, elongació fins a ruptura 45% i 7 N/cm² de resistència a tracció, estable de -40°C a 90°C; per a aplicar amb pistola; segons UNE-EN 13165. (material) | 0.13 | 8.37 | 1.088 |
| mo020 | h | Oficial 1ª construcció. (mà d'obra) | 0.131 | 27.5 | 3.603 |
| mo113 | h | Peó ordinari construcció. (mà d'obra) | 0.197 | 23.04 | 4.539 |
| % | % | Costos directes complementaris | 2 % | 9.230 | 0.185 |
|  |  | Costos directes |  |  | 9.415 |

Residus:
- col·locació: mt22www040; factor de residu 0.024

## Recursos

**mt22www040** U Aerosol de 750 ml d' escuma adhesiva autoexpansiva
Dades tècniques: Cost energètic 4.178 MJ; Emissió de CO2 0.208 kg; Codi LER 17 06 04; Massa de l'element 0.01875 kg; Volum 0.000031 m3
Residus:
- embalatge: re150104 Envasos metàl·lics. (component de residu); rendiment 0.15 kg; Codi LER 15 01 04; Massa de l'element 1 kg; Volum 0.001667 m3
