# Aïllament acústic del perímetre de recolzament de full de fàbrica, amb banda desolidaritzadora de poliestirè expandit

- Propietat de l'arxiu: CYPE Ingenieros S.A.
- Format: FIEBDC-3/2016
- Programa: Generador de preus de la construcció. CYPE Ingenieros, S.A.
- Data: 13/12/2023
- Divisa: EUR
- Costos indirectes: 3 %
- IVA: 21 %

## N Aïllaments e impermeabilitzacions

### NB Aïllaments acústics

#### NBJ Ponts acústics

**NBJ009** m Aïllament acústic del perímetre de recolzament de full de fàbrica, amb banda desolidaritzadora de poliestirè expandit.
Aïllament acústic del perímetre de recolzament de full de fàbrica, realitzat amb banda de poliestirè expandit elastificat, de 10 mm d'espessor i 100 mm d'ample, conductivitat tèrmica 0,033 W/(mK) i rigidesa dinàmica 17,5 MN/m³; fixada als forjats i a les trobades amb altres elements verticals amb pasta de guix, per garantir la seva desolidarització i optimitzar l'aïllament acústic.
Inclou: Neteja i preparació de la superfície. Tall de la banda desolidaritzadora. Col·locació de les bandes elàstiques en la base i en els laterals. Col·locació de les bandes elàstiques en la trobada de la fàbrica amb el forjat superior.
Criteri d'amidament de projecte: Longitud mesurada segons documentació gràfica de Projecte.
Criteri de mesura d'obra: Es mesurarà la longitud realment executada segons especificacions de Projecte.

| Codi | Ut | Descripció | Rendiment | Preu | Import |
|---|---|---|---|---|---|
| mt16peb020a | m | Banda de poliestirè expandit elastificat, de 10 mm d'espessor i 100 mm d'ample, conductivitat tèrmica 0,033 W/(mK) i rigidesa dinàmica 17,5 MN/m³. (material) | 1.1 | 0.4 | 0.440 |
| mt09pye010b | m³ | Pasta de guix de construcció B1, segons UNE-EN 13279-1. (material) | 0.008 | 148.5 | 1.188 |
| mo113 | h | Peó ordinari construcció. (mà d'obra) | 0.066 | 23.04 | 1.521 |
| % | % | Costos directes complementaris | 2 % | 3.149 | 0.063 |
|  |  | Costos directes |  |  | 3.212 |

Residus:
- col·locació: mt16peb020a; factor de residu 0.048
- col·locació: mt09pye010b Pasta de guix de construcció B1, segons UNE-EN 13279-1; factor de residu 0.015

## Recursos

**mt16peb020a** m Banda de poliestirè expandit elastificat
Dades tècniques: Cost energètic 1.154 MJ; Emissió de CO2 0.051 kg; Codi LER 17 06 04; Massa de l'element 0.02 kg; Volum 0.000033 m3
Residus:
- embalatge: re170203 Plàstic. (component de residu); rendiment 0.001 kg; Codi LER 17 02 03; Massa de l'element 1 kg; Volum 0.001667 m3

**mt09pye010b** m³ Pasta de guix de construcció B1, segons UNE-EN 13279-1
Dades tècniques: Cost energètic 3829.241 MJ; Emissió de CO2 183.696 kg; Codi LER 17 08 02; Massa de l'element 1150 kg; Volum 1.15 m3
Residus:
- embalatge: re150101 Envasos de paper i cartró. (component de residu); rendiment 9 kg; Codi LER 15 01 01; Massa de l'element 1 kg; Volum 0.001333 m3
- embalatge: re170201 Fusta. (component de residu); rendiment 0.421 kg; Codi LER 17 02 01; Massa de l'element 1 kg; Volum 0.000909 m3
- embalatge: re170203 Plàstic; rendiment 0.9 kg
