# Aïllament acústic a soroll d'impacte de sòls flotants, amb panells de poliuretà

- Propietat de l'arxiu: CYPE Ingenieros S.A.
- Format: FIEBDC-3/2016
- Programa: Generador de preus de la construcció. CYPE Ingenieros, S.A.
- Data: 13/12/2023
- Divisa: EUR
- Costos indirectes: 3 %
- IVA: 21 %

## N Aïllaments e impermeabilitzacions

### NB Aïllaments acústics

#### NBL Sòls flotants

**NBL031** m² Aïllament acústic a soroll d'impacte de sòls flotants, amb panells de poliuretà.
Aïllament acústic a soroll d'impacte de sòls flotants, format per panell semirígid d'escuma de poliuretà, de 2000x1000 mm i 20 mm de gruix, resistència a compressió 25 kPa, resistència tèrmica 0,513 m²K/W, conductivitat tèrmica 0,039 W/(mK), disposat a testa, tapat amb complex d'escuma de polietilè d'alta densitat de 9 mm d'espessor i desolidarització perimetral realitzada amb el mateix material aïllant i banda de polietilè, de 5 mm d'espessor i 20 cm d'amplada, densitat 20 kg/m³; preparat per a rebre una base de paviment de morter o formigó. Inclús cinta viscoelàstica autoadhesiva, per closa de juntes.
Inclou: Neteja i preparació de la superfície suport. Tall de l'aïllament. Col·locació del sòcol perimetral. Col·locació de l'aïllament sobre el forjat. Col·locació del film de polietilè. Col·locació de la banda perimetral. Segellat de junts del film de polietilè.
Criteri d'amidament de projecte: Superfície mesurada segons documentació gràfica de Projecte.
Criteri de mesura d'obra: Es mesurarà la superfície realment executada segons especificacions de Projecte.

| Codi | Ut | Descripció | Rendiment | Preu | Import |
|---|---|---|---|---|---|
| mt16puc010oe | m² | Panell semirígid d'escuma de poliuretà, de 2000x1000 mm i 20 mm de gruix, resistència a compressió 25 kPa, resistència tèrmica 0,513 m²K/W, conductivitat tèrmica 0,039 W/(mK); proporcionant una reducció del nivell global de pressió de soroll d'impactes de 32 dB. (material) | 1.2 | 7.78 | 9.336 |
| mt16pnc020s | m² | Complex d'escuma de polietilè d'alta densitat de 9 mm d'espessor; proporcionant una reducció del nivell global de pressió de soroll d'impactes de 24 dB. (material) | 1.05 | 4.49 | 4.715 |
| mt16pnc030a | m | Banda de polietilè, de 5 mm d'espessor i 20 cm d'amplada, densitat 20 kg/m³, complement per evitar ponts acústics en punts de trobada verticals. (material) | 1.05 | 0.35 | 0.368 |
| mt16pnc010a | m | Cinta viscoelàstica autoadhesiva, amb autoprotecció d'alumini, de 50 mm d'amplada i de 1,5 mm d'espessor, per closa de juntes. (material) | 0.1 | 0.8 | 0.080 |
| mo054 | h | Oficial 1ª muntador d'aïllaments. (mà d'obra) | 0.105 | 28.39 | 2.981 |
| mo101 | h | Ajudant muntador d'aïllaments. (mà d'obra) | 0.105 | 24.46 | 2.568 |
| % | % | Costos directes complementaris | 2 % | 20.048 | 0.401 |
|  |  | Costos directes |  |  | 20.449 |

Residus:
- col·locació: mt16puc010oe; factor de residu 0.0201932
- col·locació: mt16pnc020s; factor de residu 0.06
- col·locació: mt16pnc030a; factor de residu 0.06

## Recursos

**mt16puc010oe** m² Panell semirígid d'escuma de poliuretà
Dades tècniques: Cost energètic 317.196 MJ; Emissió de CO2 15.400 kg; Codi LER 17 06 04; Massa de l'element 2.2 kg; Volum 0.003667 m3

**mt16pnc020s** m² Complex d'escuma de polietilè d'alta densitat de 9 mm d'espessor; proporcionant una reducció del nivell global de
Dades tècniques: Cost energètic 33.159 MJ; Emissió de CO2 1.209 kg; Codi LER 17 06 04; Massa de l'element 0.225 kg; Volum 0.000375 m3
Residus:
- embalatge: re170203 Plàstic. (component de residu); rendiment 0.024 kg; Codi LER 17 02 03; Massa de l'element 1 kg; Volum 0.001667 m3

**mt16pnc030a** m Banda de polietilè
Dades tècniques: Cost energètic 2.838 MJ; Emissió de CO2 0.102 kg; Codi LER 17 06 04; Massa de l'element 0.02 kg; Volum 0.000033 m3
Residus:
- embalatge: re170203 Plàstic; rendiment 0.001 kg
