# Aïllament acústic a soroll aeri i d'impacte sota terres de fusta i laminats, amb complexos multicapa

- Propietat de l'arxiu: CYPE Ingenieros S.A.
- Format: FIEBDC-3/2016
- Programa: Generador de preus de la construcció. CYPE Ingenieros, S.A.
- Data: 13/12/2023
- Divisa: EUR
- Costos indirectes: 3 %
- IVA: 21 %

## N Aïllaments e impermeabilitzacions

### NB Aïllaments acústics

#### NBM Sòls de fusta i laminats

**NBM021** m² Aïllament acústic a soroll aeri i d'impacte sota terres de fusta i laminats, amb complexos multicapa.
Aïllament acústic a soroll aeri i d'impacte sota terres de fusta i laminats, realitzat amb complexos multicapa, de 3,9 mm d'espessor, formats per una làmina de polietilè i una làmina viscoelàstica d'alta densitat, disposats a testa i desolidarització perimetral realitzada amb el mateix material aïllant, preparat per a rebre directament el sòl de fusta o laminat. Inclús cinta autoadhesiva d'escuma de polietilè reticulat, per la closa de juntes.
Criteri de valoració econòmica: El preu no inclou el sòl de fusta o laminat.
Inclou: Neteja i preparació de la superfície suport. Col·locació de l'aïllament sobre la superfície suport. Tall de l'aïllament. Segellat de juntes i unions.
Criteri d'amidament de projecte: Superfície mesurada segons documentació gràfica de Projecte.
Criteri de mesura d'obra: Es mesurarà la superfície realment executada segons especificacions de Projecte.

| Codi | Ut | Descripció | Rendiment | Preu | Import |
|---|---|---|---|---|---|
| mt16ptd025a | m² | Complex multicapa, de 3,9 mm d'espessor, format per una làmina de polietilè i una làmina viscoelàstica d'alta densitat, resistència tèrmica 0,078 m²K/W, conductivitat tèrmica 0,05 W/(mK) i rigidesa dinàmica inferior a 70 MN/m³; proporcionant una reducció del nivell global de pressió de soroll d'impactes de 22 dB i una reducció del nivell global ponderat de pressió de soroll aeri de 4 dBA. (material) | 1.22 | 10.02 | 12.224 |
| mt16ptd042a | m | Cinta autoadhesiva d'escuma de polietilè reticulat, de 70 mm d'amplada i 3 mm de gruix, resistència tèrmica 0,075 m²K/W, conductivitat tèrmica 0,04 W/(mK) i rigidesa dinàmica inferior a 100 MN/m³, Euroclasse F de reacció al foc segons UNE-EN 13501-1. (material) | 0.4 | 0.55 | 0.220 |
| mo054 | h | Oficial 1ª muntador d'aïllaments. (mà d'obra) | 0.131 | 28.39 | 3.719 |
| mo101 | h | Ajudant muntador d'aïllaments. (mà d'obra) | 0.131 | 24.46 | 3.204 |
| % | % | Costos directes complementaris | 2 % | 19.367 | 0.387 |
|  |  | Costos directes |  |  | 19.754 |

Residus:
- col·locació: mt16ptd042a; factor de residu 0.06

## Recursos

**mt16ptd042a** m Cinta autoadhesiva d'escuma de polietilè reticulat
Dades tècniques: Cost energètic 0.960 MJ; Emissió de CO2 0.035 kg; Codi LER 17 06 04; Massa de l'element 0.0063 kg; Volum 0.00001 m3
Residus:
- embalatge: re170203 Plàstic. (component de residu); rendiment 0.001 kg; Codi LER 17 02 03; Massa de l'element 1 kg; Volum 0.001667 m3
