# Perfil de ventilació, per a fixació de làmina nodular

- Propietat de l'arxiu: CYPE Ingenieros S.A.
- Format: FIEBDC-3/2016
- Programa: Generador de preus de la construcció. CYPE Ingenieros, S.A.
- Data: 30/07/2024
- Divisa: EUR
- Costos indirectes: 3 %
- IVA: 21 %

## N Aïllaments e impermeabilitzacions

### ND Drenatges

#### NDM Murs en contacte amb el terreny

**NDM101** m Perfil de ventilació, per a fixació de làmina nodular.
Perfil de ventilació, de polipropilè d'alta densitat, per a fixació de làmina drenant nodular i airejament de la càmera d'aire, en l'arrencada i la coronació de la cara interior del mur, fixat mecànicament.
Inclou: Neteja del suport. Col·locació del perfil. Fixació mecànica del perfil.
Criteri d'amidament de projecte: Longitud mesurada segons documentació gràfica de Projecte.
Criteri de mesura d'obra: Es mesurarà la longitud realment executada segons especificacions de Projecte.

| Codi | Ut | Descripció | Rendiment | Preu | Import |
|---|---|---|---|---|---|
| mt14baa020 | m | Perfil de ventilació, de polipropilè d'alta densitat, per a fixació de làmina drenant nodular i airejament de la càmera d'aire. (material) | 1 | 1.96 | 1.960 |
| mt12psg081d | U | Cargol autoperforant 3,5x35 mm. (material) | 5 | 0.01 | 0.050 |
| mo032 | h | Oficial 1ª aplicador de productes impermeabilitzants. (mà d'obra) | 0.133 | 28.42 | 3.780 |
| mo070 | h | Ajudant aplicador de productes impermeabilitzants. (mà d'obra) | 0.133 | 25.28 | 3.362 |
| % | % | Costos directes complementaris | 2 % | 9.152 | 0.183 |
|  |  | Costos directes |  |  | 9.335 |

Residus:
- col·locació: mt12psg081d Cargol autoperforant 3,5x35 mm; factor de residu 0.00526316

## Recursos

**mt12psg081d** U Cargol autoperforant 3,5x35 mm
Dades tècniques: Cost energètic 0.019 MJ; Emissió de CO2 0.002 kg; Codi LER 17 04 05; Massa de l'element 0.0019 kg
Residus:
- embalatge: re150101 Envasos de paper i cartró. (component de residu); rendiment 0.001 kg; Codi LER 15 01 01; Massa de l'element 1 kg; Volum 0.001333 m3
