# Reparació d'impermeabilització de balcons i terrasses amb filtracions

- Propietat de l'arxiu: CYPE INGENIEROS, S.A.
- Format: FIEBDC-3/2002
- Divisa: EUR
- Costos indirectes: 3.00 %
- IVA: 21.00 %

**NIG211** m² Reparació d'impermeabilització de balcons i terrasses amb filtracions, sobre superfície suport formigó, realitzada mitjançant el sistema MasterSeal Balcony 1336 "BASF", format per capa de regularització amb revestiment elàstic impermeabilitzant monocomponent a base de resines de poliuretà alifàtic amb baix contingut en dissolvents, MasterSeal M 251 "BASF", transparent, aplicat amb brotxa o corró; i segellat de la impermeabilització amb revestiment elàstic impermeabilitzant monocomponent a base de resines de poliuretà alifàtic amb baix contingut en dissolvents, MasterSeal M 251 "BASF", transparent, aplicat amb corró.
Reparació d'impermeabilització de balcons i terrasses amb filtracions, sobre superfície suport formigó, realitzada mitjançant el sistema MasterSeal Balcony 1336 "BASF", format per capa de regularització amb revestiment elàstic impermeabilitzant monocomponent a base de resines de poliuretà alifàtic amb baix contingut en dissolvents, MasterSeal M 251 "BASF", transparent, aplicat amb brotxa o corró; i segellat de la impermeabilització amb revestiment elàstic impermeabilitzant monocomponent a base de resines de poliuretà alifàtic amb baix contingut en dissolvents, MasterSeal M 251 "BASF", transparent, aplicat amb corró.
Inclou: Aplicació de l'emprimació. Resolució dels punts singulars. Aplicació de la capa de regularització. Aplicació de la capa de segellat.
Criteri d'amidament de projecte: Superfície mesurada en projecció horitzontal, segons documentació gràfica de Projecte, des de les cares interiors dels ampits o plastrons perimetrals que la limiten.
Criteri de mesura d'obra: Es mesurarà, en projecció horitzontal, la superfície realment executada segons especificacions de Projecte, des de les cares interiors dels ampits o plastrons perimetrals que la limiten.

| Codi | Ut | Descripció | Rendiment | Preu | Import |
|---|---|---|---|---|---|
| mt15bas110a | kg | Revestiment elàstic impermeabilitzant monocomponent a base de resines de poliuretà alifàtic amb baix contingut en dissolvents, MasterSeal M 251 "BASF", transparent, per a impermeabilització de cobertes, balcons i galeries, amb resistència a la intempèrie, al trànsit per als vianants, a aigües agressives (aigua de mar i aigües fecals), a diversos àcids diluïts, àlcalis, olis minerals i fuels. (material) | 1.000 | 23.63 | 23.63 |
| mt15bas140a | kg | Dissolvent a base de xilè. (material) | 0.006 | 8.63 | 0.05 |
| mo032 | h | Oficial 1ª aplicador de productes impermeabilitzants. (mà d'obra) | 0.132 | 23.78 | 3.14 |
| mo070 | h | Ajudant aplicador de productes impermeabilitzants. (mà d'obra) | 0.132 | 21.14 | 2.79 |
| % | % | Costos directes complementaris | 2 % | 29.61 | 0.59 |
|  |  | Costos directes |  |  | 30.20 |
