# Reparació d'impermeabilització de cobertes

- Propietat de l'arxiu: CYPE INGENIEROS, S.A.
- Format: FIEBDC-3/2002
- Divisa: EUR
- Costos indirectes: 3.00 %
- IVA: 21.00 %

**NIG223** m² Reparació d'impermeabilització de cobertes, sobre superfície suport de ceràmica vitrificada, realitzada mitjançant el sistema per revestir MasterSeal Roof 2160 "BASF", de 2 a 2,5 mm de gruix total, format per aplicació d'emprimació transparent, MasterSeal P 682 "BASF", a base de silà monocomponent i dissolvents, amb resistència als raigs UV, amb un drap, membrana d'impermeabilitzant líquid, MasterSeal M 860 "BASF", de color gris, de dos components a base de resina de poliurea sense dissolvents i pigments, aplicada i estesa amb plana dentada.
Reparació d'impermeabilització de cobertes, sobre superfície suport de ceràmica vitrificada, realitzada mitjançant el sistema per revestir MasterSeal Roof 2160 "BASF", de 2 a 2,5 mm de gruix total, format per aplicació d'emprimació transparent, MasterSeal P 682 "BASF", a base de silà monocomponent i dissolvents, amb resistència als raigs UV, amb un drap, membrana d'impermeabilitzant líquid, MasterSeal M 860 "BASF", de color gris, de dos components a base de resina de poliurea sense dissolvents i pigments, aplicada i estesa amb plana dentada.
Inclou: Aplicació de l'emprimació. Formació de la membrana. Resolució dels punts singulars.
Criteri d'amidament de projecte: Superfície mesurada en projecció horitzontal, segons documentació gràfica de Projecte, des de les cares interiors dels ampits o plastrons perimetrals que la limiten.
Criteri de mesura d'obra: Es mesurarà, en projecció horitzontal, la superfície realment executada segons especificacions de Projecte, des de les cares interiors dels ampits o plastrons perimetrals que la limiten.

| Codi | Ut | Descripció | Rendiment | Preu | Import |
|---|---|---|---|---|---|
| mt15bas120b | kg | Emprimació transparent, MasterSeal P 682 "BASF", a base de silà monocomponent i dissolvents, amb resistència als raigs UV, per aplicar sobre superfície suport de ceràmica vitrificada. (material) | 0.050 | 37.45 | 1.87 |
| mt15bas165a | kg | Impermeabilitzant líquid, MasterSeal M 860 "BASF", de color gris, de dos components a base de resina de poliurea sense dissolvents i pigments, permeable al vapor d'aigua, amb duresa Shore A aproximada de 75, segons UNE-EN ISO 868 i elongació a ruptura >= 700%, segons UNE-EN ISO 8339, per a aplicar amb plana dentada, per conformar una membrana impermeable en cobertes planes o inclinades. (material) | 1.500 | 11.94 | 17.91 |
| mo032 | h | Oficial 1ª aplicador de productes impermeabilitzants. (mà d'obra) | 0.535 | 23.78 | 12.72 |
| mo070 | h | Ajudant aplicador de productes impermeabilitzants. (mà d'obra) | 0.535 | 21.14 | 11.31 |
| % | % | Costos directes complementaris | 2 % | 43.81 | 0.88 |
|  |  | Costos directes |  |  | 44.69 |
