# Segellat de junta de dilatació amb banda elàstica impermeable

- Propietat de l'arxiu: CYPE Ingenieros S.A.
- Format: FIEBDC-3/2016
- Programa: Generador de preus de la construcció. CYPE Ingenieros, S.A.
- Data: 27/01/2025
- Divisa: EUR
- Costos indirectes: 3 %
- IVA: 21 %

## N Aïllaments e impermeabilitzacions

### NI Impermeabilitzacions

#### NIJ Junts

**NIJ050** m Segellat de junta de dilatació amb banda elàstica impermeable.
Segellat de junta de dilatació amb banda elàstica impermeable d'elastòmer termoplàstic, de 140 mm d'amplada i 1,2 mm de gruix, col·locada amb cavalcaments, fixada al suport mitjançant morter bicomponent d'altes prestacions, a base de resina epoxi, (rendiment: 0,75 kg/m), aplicat en dues capes, la primera capa abans de la col·locació de la banda i la segona capa després de la col·locació de la banda, deixant lliure la zona de la banda exposada al moviment.
Inclou: Preparació del suport. Aplicació de la primera capa d'adhesiu. Col·locació de la banda. Aplicació de la segona capa d'adhesiu.
Criteri d'amidament de projecte: Longitud mesurada segons documentació gràfica de Projecte.
Criteri de mesura d'obra: Es mesurarà la longitud realment executada segons especificacions de Projecte.

| Codi | Ut | Descripció | Rendiment | Preu | Import |
|---|---|---|---|---|---|
| mt09lid040d | kg | Morter bicomponent d'altes prestacions, a base de resina epoxi. (material) | 0.75 | 16.75 | 12.563 |
| mt09lid050q | m | Banda elàstica impermeable d'elastòmer termoplàstic, de 140 mm d'amplada i 1,2 mm de gruix, per a segellat de juntes de moviment. (material) | 1.1 | 7.96 | 8.756 |
| mo032 | h | Oficial 1ª aplicador de productes impermeabilitzants. (mà d'obra) | 0.261 | 29.67 | 7.744 |
| mo070 | h | Ajudant aplicador de productes impermeabilitzants. (mà d'obra) | 0.261 | 26.39 | 6.888 |
| % | % | Costos directes complementaris | 2 % | 35.951 | 0.719 |
|  |  | Costos directes |  |  | 36.670 |

Residus:
- col·locació: mt09lid040d Morter bicomponent d'altes prestacions, a base de resina epoxi; factor de residu 0.03
- col·locació: mt09lid050q; factor de residu 0.0275

## Recursos

**mt09lid040d** kg Morter bicomponent d'altes prestacions, a base de resina epoxi
Dades tècniques: Cost energètic 86.761 MJ; Emissió de CO2 3.294 kg; Codi LER 17 09 04; Massa de l'element 1 kg; Volum 0.000667 m3
Residus:
- embalatge: re170203 Plàstic. (component de residu); rendiment 0.003 kg; Codi LER 17 02 03; Massa de l'element 1 kg; Volum 0.001667 m3

**mt09lid050q** m Banda elàstica impermeable d'elastòmer termoplàstic
Dades tècniques: Cost energètic 11.738 MJ; Emissió de CO2 0.605 kg; Codi LER 17 09 04; Massa de l'element 0.126 kg; Volum 0.000084 m3
Residus:
- embalatge: re150101 Envasos de paper i cartró. (component de residu); rendiment 0.069 kg; Codi LER 15 01 01; Massa de l'element 1 kg; Volum 0.001333 m3
