# Impermeabilització mitjançant revestiment continu elàstic impermeabilitzant a base de polímers acrílics en dispersió aquosa, color blanc, amb un rendiment de 1,5 kg/m²

- Propietat de l'arxiu: CYPE INGENIEROS, S.A.
- Format: FIEBDC-3/2002
- Divisa: EUR
- Costos indirectes: 3.00 %
- IVA: 21.00 %

**NIR005** m² Impermeabilització mitjançant revestiment continu elàstic impermeabilitzant a base de polímers acrílics en dispersió aquosa, color blanc, amb un rendiment de 1,5 kg/m².
Formació de revestiment elàstic en qualsevol element constructiu situat a la intempèrie i que no es trobi en presència constant d'aigua, mitjançant l'aplicació d'una primera capa de revestiment continu elàstic impermeabilitzant a base de polímers acrílics en dispersió aquosa, color blanc, diluït amb un 10% d'aigua, i posterior aplicació d'una segona capa amb el mateix producte sense diluir, amb un rendiment de 1,5 kg/m².
Inclou: Neteja i preparació del suport. Aplicació de la primera capa del revestiment. Aplicació de la segona capa del revestiment.
Criteri d'amidament de projecte: Superfície mesurada segons documentació gràfica de Projecte.
Criteri de mesura d'obra: Es mesurarà la superfície realment executada segons especificacions de Projecte.

| Codi | Ut | Descripció | Rendiment | Preu | Import |
|---|---|---|---|---|---|
| mt15bas240a | kg | Revestiment continu elàstic impermeabilitzant a base de polímers acrílics en dispersió aquosa, color blanc. (material) | 1.500 | 3.91 | 5.87 |
| mo032 | h | Oficial 1ª aplicador de productes impermeabilitzants. (mà d'obra) | 0.195 | 23.78 | 4.64 |
| mo070 | h | Ajudant aplicador de productes impermeabilitzants. (mà d'obra) | 0.195 | 21.14 | 4.12 |
| % | % | Costos directes complementaris | 2 % | 14.63 | 0.29 |
|  |  | Costos directes |  |  | 14.92 |
