# Desolidarització sota paviment ceràmic o de pedra natural, amb làmines nodulars de polietilè

- Propietat de l'arxiu: CYPE Ingenieros S.A.
- Format: FIEBDC-3/2016
- Programa: Generador de preus de la construcció. CYPE Ingenieros, S.A.
- Data: 28/05/2025
- Divisa: EUR
- Costos indirectes: 3 %
- IVA: 21 %

## N Aïllaments e impermeabilitzacions

### NS Desolidaritzacions

#### NSN Terres

**NSN005** m² Desolidarització sota paviment ceràmic o de pedra natural, amb làmines nodulars de polietilè.
Desolidarització sota paviment ceràmic o de pedra natural, amb làmina desolidaritzant d'estructura nodular de polietilè, de 1 m d'amplada i 3 mm de gruix, amb ambdues cares revestides de geotèxtil no teixit de polipropilè, fixada al suport amb adhesiu cimentós millorat, C2 E, amb temps obert ampliat, estès amb plana dentada.
Inclou: Tall i preparació de la làmina desolidaritzant. Estès de l'adhesiu cimentós sobre la superfície suport. Col·locació de la làmina desolidaritzant.
Criteri d'amidament de projecte: Superfície mesurada segons documentació gràfica de Projecte.
Criteri de mesura d'obra: Es mesurarà la superfície realment executada segons especificacions de Projecte.

| Codi | Ut | Descripció | Rendiment | Preu | Import |
|---|---|---|---|---|---|
| mt09mcr250a | kg | Adhesiu cimentós millorat, C2 E, amb temps obert ampliat, segons UNE-EN 12004, per a la fixació de geomembranes, compost per ciments especials, àrids seleccionats i resines sintètiques. (material) | 2 | 0.7 | 1.400 |
| mt15rev180a | m² | Làmina desolidaritzant d'estructura nodular de polietilè, de 1 m d'amplada i 3 mm de gruix, amb ambdues cares revestides de geotèxtil no teixit de polipropilè, subministrada en rotllos de 30 m de longitud. (material) | 1.05 | 16.49 | 17.315 |
| mo029 | h | Oficial 1ª aplicador de làmines impermeabilitzants. (mà d'obra) | 0.13 | 29.67 | 3.857 |
| mo067 | h | Ajudant aplicador de làmines impermeabilitzants. (mà d'obra) | 0.13 | 26.39 | 3.431 |
| % | % | Costos directes complementaris | 2 % | 26.003 | 0.520 |
|  |  | Costos directes |  |  | 26.523 |

Residus:
- col·locació: mt09mcr250a; factor de residu 0.07
- col·locació: mt15rev180a; factor de residu 0.0348236

## Recursos

**mt09mcr250a** kg Adhesiu cimentós millorat
Dades tècniques: Cost energètic 3.871 MJ; Emissió de CO2 0.344 kg; Codi LER 17 09 04; Massa de l'element 1 kg; Volum 0.000667 m3
Residus:
- embalatge: re170203 Plàstic. (component de residu); rendiment 0.003 kg; Codi LER 17 02 03; Massa de l'element 1 kg; Volum 0.001667 m3

**mt15rev180a** m² Làmina desolidaritzant d'estructura nodular de polietilè
Dades tècniques: Cost energètic 78.510 MJ; Emissió de CO2 2.829 kg; Codi LER 17 06 04; Massa de l'element 0.55 kg; Volum 0.000917 m3
Residus:
- embalatge: re170203 Plàstic; rendiment 0.032 kg
