# Tractament d'humitats per capil·laritat en murs deteriorats amb un grau d'humitat mitjà. Sistema MasterEmaco "BASF". CAPA BASE: morter tècnic macroporós deshumectant de calç hidràulica amb fibres de

- Propietat de l'arxiu: CYPE INGENIEROS, S.A.
- Format: FIEBDC-3/2002
- Divisa: EUR
- Costos indirectes: 3.00 %
- IVA: 21.00 %

**RLT050** m² Tractament d'humitats per capil·laritat en murs deteriorats amb un grau d'humitat mitjà. Sistema MasterEmaco "BASF". CAPA BASE: morter tècnic macroporós deshumectant de calç hidràulica amb fibres de poliacrilonitril MasterEmaco N 235 "BASF", tipus R CSII, segons UNE-EN 998-1, color gris, de 10 mm d'espessor, prèvia aplicació d'una beurada a base d'el mateix producte que actua com a pont d'unió; CAPA D'ACABAT: morter de calç MasterEmaco N 245 FC "BASF", tipus CR CSI W2, segons UNE-EN 998-1, color blanc, de 3 mm d'espessor, aplicat en dues capes. Inclús líquid antisalnitre, per a neteja d'eflorescències salines.
Tractament d'humitats per capil·laritat en murs deteriorats amb un grau d'humitat mitjà. Sistema MasterEmaco "BASF". CAPA BASE: morter tècnic macroporós deshumectant de calç hidràulica amb fibres de poliacrilonitril MasterEmaco N 235 "BASF", tipus R CSII, segons UNE-EN 998-1, color gris, de 10 mm d'espessor, prèvia aplicació d'una beurada a base d'el mateix producte que actua com a pont d'unió; CAPA D'ACABAT: morter de calç MasterEmaco N 245 FC "BASF", tipus CR CSI W2, segons UNE-EN 998-1, color blanc, de 3 mm d'espessor, aplicat en dues capes. Inclús líquid antisalnitre, per a neteja d'eflorescències salines.
Inclou: Neteja de la superfície suport. Execució de la capa base. Realització de mestres. Allisat del parament passant una regla sobre les mestres. Execució de la capa d'acabat.
Criteri d'amidament de projecte: Superfície mesurada segons documentació gràfica de Projecte.
Criteri de mesura d'obra: Es mesurarà la superfície realment executada segons especificacions de Projecte.
Criteri de valoració econòmica: El preu no inclou la preparació del suport.

| Codi | Ut | Descripció | Rendiment | Preu | Import |
|---|---|---|---|---|---|
| mt08aaa010a | m³ | Aigua. (material) | 0.003 | 1.50 | 0.00 |
| mt27thr010a | l | Líquid antisalnitre, per a neteja d'eflorescències salines incolor, a base de resines acríliques en dispersió aquosa i additius especials, permeable al vapor d'aigua, antifloridura i antiverdet, per a aplicar amb brotxa o corró. (material) | 0.330 | 13.73 | 4.53 |
| mt28mrb010b | kg | Morter tècnic macroporós deshumectant de calç hidràulica amb fibres de poliacrilonitril MasterEmaco N 235 "BASF", tipus R CSII, segons UNE-EN 998-1, color gris, transpirable, hidrorepel·lent i amb efecte preventiu de les eflorescències, per a aplicar amb paleta, d'ús en interiors i exteriors, com pont d'unió, per a reparació de paraments amb humitats o taques salines. (material) | 5.000 | 1.35 | 6.75 |
| mt28mrb010a | kg | Morter tècnic macroporós deshumectant de calç hidràulica amb fibres de poliacrilonitril MasterEmaco N 235 "BASF", tipus R CSII, segons UNE-EN 998-1, color gris, transpirable, hidrorepel·lent i amb efecte preventiu de les eflorescències, per a aplicar amb paleta, d'ús en interiors i exteriors, com capa base, per a reparació de paraments amb humitats o taques salines. (material) | 10.000 | 1.35 | 13.50 |
| mt28mrb020a | kg | Morter de calç MasterEmaco N 245 FC "BASF", tipus CR CSI W2, segons UNE-EN 998-1, color blanc, transpirable i hidrorepel·lent, d'ús en interiors i exteriors, com capa base, per a reparació de paraments amb humitats o taques salines. (material) | 3.600 | 1.74 | 6.26 |
| mo039 | h | Oficial 1ª revocador. (mà d'obra) | 0.522 | 25.08 | 13.09 |
| mo079 | h | Ajudant revocador. (mà d'obra) | 0.522 | 22.78 | 11.89 |
| % | % | Costos directes complementaris | 2 % | 56.02 | 1.12 |
|  |  | Costos directes |  |  | 57.14 |
