# Estucat de calç aèria apagada, sobre parament exterior

- Propietat de l'arxiu: CYPE Ingenieros S.A.
- Format: FIEBDC-3/2016
- Programa: Generador de preus de la construcció. CYPE Ingenieros, S.A.
- Data: 02/08/2023
- Divisa: EUR
- Costos indirectes: 3 %
- IVA: 21 %

## R Revestiments i extradossats

### RP Conglomerats tradicionals

#### RPR Acabats

**RPR050** m² Estucat de calç aèria apagada, sobre parament exterior.
Estucat de calç aèria apagada format per: una primera capa de beurada fluida, tipus CL 90-S ML, a base de calç aèria hidratada, amb una relació aigua/calç de 2,7 dosificada en pes i 300 kg/m³ de calç i una segona capa de pasta de calç, tipus CL 90-S PL, a base de calç aèria hidratada, amb una relació aigua/calç de 2 dosificada en pes i 350 kg/m³ de calç, per a la posterior aplicació de capa base de morter natural de calç sense additius, tipus GP CSII W1, segons UNE-EN 998-1, de color Natural, de 15 mm d'espessor, reglejat, amb acabat rugós, aplicat manualment i capa de terminació de morter natural de calç sense additius, tipus CR CSII W1, segons UNE-EN 998-1, de color Blanco, de 7 mm d'espessor, amb acabat remolinat, aplicat manualment; sobre parament exterior d'entramat lleuger de fusta i palla.
Inclou: Neteja amb raspall. Humectació de la superfície. Especejament de panys de treball. Preparació de la lletada. Aplicació de la beurada sobre el suport. Preparació de la pasta. Aplicació de la pasta. Preparació del morter. Aplicació de la capa base. Realització de juntes i punts singulars. Execució de l'acabat. Aplicació de la capa de terminació. Execució de l'acabat. Cura del morter.
Criteri d'amidament de projecte: Superfície mesurada segons documentació gràfica de Projecte, deduint els buits de superfície major de 3 m² i incloent el desenvolupament dels queixals.
Criteri de mesura d'obra: Es mesurarà la superfície realment executada segons especificacions de Projecte, deduint els buits de superfície major de 3 m² i incloent el desenvolupament dels queixals.

| Codi | Ut | Descripció | Rendiment | Preu | Import |
|---|---|---|---|---|---|
| mt08aaa010a | m³ | Aigua. (material) | 0.012 | 1.5 | 0.018 |
| mt08cal011a | kg | Calç aèria hidratada, tipus CL 90-S, segons UNE-EN 459-1, en sacs. (material) | 1.3 | 0.44 | 0.572 |
| mt28mcu010ce | kg | Morter natural de calç sense additius, tipus GP CSII W1, segons UNE-EN 998-1, per a ús en interiors o en exteriors, de color Natural, compost per calç hidratada en pols CL 90-S, segons UNE-EN 459-1, i àrids seleccionats amb granulometria de fins a 3 mm de diàmetre, sense pigmentació, subministrat en sacs. (material) | 30 | 0.24 | 7.200 |
| mt28mcu010da | kg | Morter natural de calç sense additius, tipus CR CSII W1, segons UNE-EN 998-1, per a ús en interiors o en exteriors, de color Blanco, compost per calç hidratada en pols CL 90-S, segons UNE-EN 459-1, àrids seleccionats amb granulometria de fins a 1 mm de diàmetre i pigments minerals, subministrat en sacs. (material) | 14 | 0.38 | 5.320 |
| mo020 | h | Oficial 1ª construcció. (mà d'obra) | 1.25 | 27.5 | 34.375 |
| mo113 | h | Peó ordinari construcció. (mà d'obra) | 0.638 | 23.04 | 14.700 |
| % | % | Costos directes complementaris | 2 % | 62.185 | 1.244 |
|  |  | Costos directes |  |  | 63.429 |

Residus:
- col·locació: mt08cal011a Calç aèria hidratada, tipus CL 90-S, segons UNE-EN 459-1, en sacs; factor de residu 0.042
- col·locació: mt28mcu010ce; factor de residu 0.0198
- col·locació: mt28mcu010da; factor de residu 0.0198

## Recursos

**mt08aaa010a** m³ Aigua
Dades tècniques: Cost energètic 60.000 MJ; Emissió de CO2 30.000 kg

**mt08cal011a** kg Calç aèria hidratada, tipus CL 90-S, segons UNE-EN 459-1, en sacs
Dades tècniques: Cost energètic 5.019 MJ; Emissió de CO2 0.227 kg; Codi LER 17 09 04; Massa de l'element 1 kg; Volum 0.000667 m3
Residus:
- embalatge: re150101 Envasos de paper i cartró. (component de residu); rendiment 0.009 kg; Codi LER 15 01 01; Massa de l'element 1 kg; Volum 0.001333 m3
- embalatge: re170203 Plàstic. (component de residu); rendiment 0.002 kg; Codi LER 17 02 03; Massa de l'element 1 kg; Volum 0.001667 m3

**mt28mcu010ce** kg Morter natural de calç sense additius
Dades tècniques: Cost energètic 7.875 MJ; Emissió de CO2 0.608 kg; Codi LER 17 01 01; Massa de l'element 1 kg; Volum 0.000667 m3
Residus:
- embalatge: re150101 Envasos de paper i cartró; rendiment 0.009 kg

**mt28mcu010da** kg Morter natural de calç sense additius
Dades tècniques: Cost energètic 7.875 MJ; Emissió de CO2 0.608 kg; Codi LER 17 01 01; Massa de l'element 1 kg; Volum 0.000667 m3
Residus:
- embalatge: re150101 Envasos de paper i cartró; rendiment 0.009 kg
