# Capa fina de morter autoanivellant de ciment, "MBCC de Sika"

- Propietat de l'arxiu: CYPE Ingenieros S.A.
- Format: FIEBDC-3/2016
- Programa: Generador de preus de la construcció. CYPE Ingenieros, S.A.
- Data: 27/01/2025
- Divisa: EUR
- Costos indirectes: 3 %
- IVA: 21 %

## R Revestiments i extradossats

### RS Paviments

#### RSA Morters i pastes d'anivellació

**RSA021** m² Capa fina de morter autoanivellant de ciment, "MBCC de Sika".
Capa fina de morter autoanivellant de ciment, monocomponent, MasterTop 544 "MBCC de Sika", CT - C40 - F6 - AR0,5, segons UNE-EN 13813, de 5 mm d'espessor, aplicada mecànicament, per a la regularització i anivellació de la superfície suport interior de formigó o morter, prèvia aplicació d'emprimació monocomponent a base de resines sintètiques modificades sense dissolvents, MasterTile P 303 "MBCC de Sika", de color groc, preparada per rebre paviment plàstic, ceràmic o de resines polimèriques. Inclús banda de panell rígid de poliestirè expandit per a la preparació dels junts perimetrals de dilatació.
Criteri de valoració econòmica: El preu no inclou el suport de formigó ni el revestiment.
Inclou: Replanteig i marcat de nivells d'acabat. Preparació de les juntes perimetrals de dilatació. Aplicació de l'emprimació. Abocament i estesa de la mescla. Cura del morter.
Criteri d'amidament de projecte: Superfície mesurada segons documentació gràfica de Projecte.
Criteri de mesura d'obra: Es mesurarà la superfície realment executada segons especificacions de Projecte, sense deduir la superfície ocupada pels pilars situats dintre del seu perímetre.

| Codi | Ut | Descripció | Rendiment | Preu | Import |
|---|---|---|---|---|---|
| mt09bnc220d | kg | Morter autoanivellant de ciment, monocomponent, MasterTop 544 "MBCC de Sika", CT - C40 - F6 - AR0,5, segons UNE-EN 13813, amb resines, àrids seleccionats i fibres sintètiques, amb una resistència a la compressió de 40000 kN/m² i una resistència a la abrasió segons el mètode Böhme UNE-EN 13892-3 de 18,8 cm³ / 50 cm², per a regularització i anivellació de paviments interiors de formigó. (material) | 10 | 1.44 | 14.400 |
| mt09bnc235d | l | Emprimació monocomponent a base de resines sintètiques modificades sense dissolvents, MasterTile P 303 "MBCC de Sika", de color groc, per a l'adherència de morters autoanivellants a suports cementosos, asfàltics o ceràmics. (material) | 0.125 | 7.57 | 0.946 |
| mt16pea020a | m² | Panell rígid de poliestirè expandit, segons UNE-EN 13163, mecanitzat lateral recte, de 10 mm d'espessor, resistència tèrmica 0,25 m²K/W, conductivitat tèrmica 0,036 W/(mK), per junta de dilatació. (material) | 0.1 | 0.92 | 0.092 |
| mq06pym020 | h | Mescladora-bombadora per morters autoanivellants. (maquinària) | 0.058 | 10.91 | 0.633 |
| mo031 | h | Oficial 1ª aplicador de morter autoanivellant. (mà d'obra) | 0.043 | 29.67 | 1.276 |
| mo069 | h | Ajudant aplicador de morter autoanivellant. (mà d'obra) | 0.071 | 26.39 | 1.874 |
| % | % | Costos directes complementaris | 2 % | 19.221 | 0.384 |
|  |  | Costos directes |  |  | 19.605 |

Residus:
- col·locació: mt09bnc220d; factor de residu 0.00576
- col·locació: mt09bnc235d; factor de residu 0.0491562
- col·locació: mt16pea020a; factor de residu 0.048

## Recursos

**mt09bnc220d** kg Morter autoanivellant de ciment
Dades tècniques: Cost energètic 0.890 MJ; Emissió de CO2 0.080 kg; Codi LER 17 01 01; Massa de l'element 1 kg; Volum 0.000667 m3

**mt09bnc235d** l Emprimació monocomponent a base de resines sintètiques modificades sense dissolvents
Dades tècniques: Cost energètic 98.299 MJ; Emissió de CO2 3.740 kg; Codi LER 17 09 04; Massa de l'element 1.3 kg; Volum 0.000867 m3
Residus:
- embalatge: re150104 Envasos metàl·lics. (component de residu); rendiment 0.05 kg; Codi LER 15 01 04; Massa de l'element 1 kg; Volum 0.001667 m3

**mt16pea020a** m² Panell rígid de poliestirè expandit
Dades tècniques: Cost energètic 29.913 MJ; Emissió de CO2 1.057 kg; Codi LER 17 06 04; Massa de l'element 0.3 kg; Volum 0.0005 m3
Residus:
- embalatge: re170203 Plàstic. (component de residu); rendiment 0.024 kg; Codi LER 17 02 03; Massa de l'element 1 kg; Volum 0.001667 m3
