# Entornpeu interior de terratzo

- Propietat de l'arxiu: CYPE Ingenieros S.A.
- Format: FIEBDC-3/2016
- Programa: Generador de preus de la construcció. CYPE Ingenieros, S.A.
- Data: 06/06/2025
- Divisa: EUR
- Costos indirectes: 3 %
- IVA: 21 %

## R Revestiments i extradossats

### RS Paviments

#### RSC De terratzo

**RSC020** m Entornpeu interior de terratzo.
Entornpeu de terratzo microgra (menor o igual a 6 mm) per a interior, color Ivori, 40x7 cm, amb el cantell rebaixat i un grau de polit de 220. COL·LOCACIÓ: amb adhesiu cimentós. REJUNTAT: amb beurada de ciment blanc BL-V 22,5 acolorada amb la mateixa tonalitat de les peces.
Inclou: Replanteig de les peces. Tall de les peces i formació d'encaixos en cantonades i racons. Col·locació de l'entornpeu. Rejuntat. Abrillantat i neteja de l'entornpeu.
Criteri d'amidament de projecte: Longitud mesurada segons documentació gràfica de Projecte, sense incloure buits de portes. No s'ha incrementat l'amidament per trencaments i retallades, ja que en la descomposició s'ha considerat un 5% més de peces.
Criteri de mesura d'obra: Es mesurarà la longitud realment executada segons especificacions de Projecte.

| Codi | Ut | Descripció | Rendiment | Preu | Import |
|---|---|---|---|---|---|
| mt09mcr200 | kg | Adhesiu cimentós per a col·locació de paviments de terratzo. (material) | 0.15 | 0.45 | 0.068 |
| mt18rtl010gc | m | Entornpeu de terratzo microgra (menor o igual a 6 mm) per a interior, color Ivori, 40x7 cm, amb el cantell rebaixat i un grau de polit de 220. (material) | 1.05 | 3.3 | 3.465 |
| mt18btl100a | kg | Beurada acolorada amb la mateixa tonalitat de les rajoles, per a paviment de terratzo. (material) | 0.1 | 1.15 | 0.115 |
| mo023 | h | Oficial 1ª enrajolador. (mà d'obra) | 0.258 | 29.67 | 7.655 |
| % | % | Costos directes complementaris | 2 % | 11.303 | 0.226 |
|  |  | Costos directes |  |  | 11.529 |

Residus:
- col·locació: mt09mcr200 Adhesiu cimentós per a col·locació de paviments de terratzo; factor de residu 0.07
- col·locació: mt18rtl010gc; factor de residu 0.0123
- col·locació: mt18btl100a Beurada acolorada amb la mateixa tonalitat de les rajoles, per a paviment de terratzo; factor de residu 0.03875

## Recursos

**mt09mcr200** kg Adhesiu cimentós per a col·locació de paviments de terratzo
Dades tècniques: Cost energètic 3.871 MJ; Emissió de CO2 0.344 kg; Codi LER 17 09 04; Massa de l'element 1 kg; Volum 0.000667 m3
Residus:
- embalatge: re170203 Plàstic. (component de residu); rendiment 0.003 kg; Codi LER 17 02 03; Massa de l'element 1 kg; Volum 0.001667 m3

**mt18rtl010gc** m Entornpeu de terratzo microgra (menor o igual a 6 mm) per a interior
Dades tècniques: Cost energètic 81.248 MJ; Emissió de CO2 7.643 kg; Codi LER 17 01 07; Massa de l'element 47.6 kg; Volum 0.03808 m3
Residus:
- embalatge: re170201 Fusta. (component de residu); rendiment 0.04 kg; Codi LER 17 02 01; Massa de l'element 1 kg; Volum 0.000909 m3
- embalatge: re170203 Plàstic; rendiment 0.021 kg

**mt18btl100a** kg Beurada acolorada amb la mateixa tonalitat de les rajoles, per a paviment de terratzo
Dades tècniques: Cost energètic 0.262 MJ; Emissió de CO2 0.013 kg; Codi LER 17 09 04; Massa de l'element 1 kg; Volum 0.000667 m3
Residus:
- embalatge: re170203 Plàstic; rendiment 0.003 kg
